# Sistema "PANELSYSTEM" de tabique de paneles de yeso reforzados con fibra de vidrio

- Propiedad del archivo: CYPE Ingenieros S.A.
- Formato: FIEBDC-3/2016
- Programa: Generador de precios de la construcción. CYPE Ingenieros, S.A.
- Fecha: 03/10/2024
- Ámbito geográfico: Región de Murcia
- Divisa: EUR
- Costes indirectos: 3 %
- IVA: 21 %

## F Fachadas y particiones

### FT Sistemas de tabiquería

#### FTY De paneles de yeso

**FTY010** m² Sistema "PANELSYSTEM" de tabique de paneles de yeso reforzados con fibra de vidrio.
Partición interior (separación dentro de una misma unidad de uso), sistema tabique TC-9 "PANELSYSTEM", de 90 mm de espesor total, de paneles aligerados de yeso reforzado con fibra de vidrio, TC-9 "PANELSYSTEM", de 500 mm de anchura, 2900 mm de longitud máxima y 90 mm de espesor, con los bordes longitudinales machihembrados para el pegado entre sí. Incluso replanteo de las zonas de paso y huecos; colocación de la banda fonoaislante bicapa, en la superficie de contacto del panel con el paramento horizontal inferior; tratamiento de juntas con pasta de yeso; colocación de banda elástica, en la superficie de contacto del panel con el paramento vertical, el paramento horizontal superior u otros elementos constructivos; refuerzo en los encuentros con adhesivo de unión, cinta autoadhesiva de celulosa y cinta de juntas; tratamiento de las zonas de paso y huecos; ejecución de ángulos; recibido de las cajas para alojamiento de mecanismos eléctricos y de paso de instalaciones, previo replanteo de su ubicación en los paneles y perforación de los mismos y limpieza final. Totalmente terminado y listo para imprimar, pintar o revestir.
Incluye: Replanteo simultáneo de las instalaciones a efecto de armonizar las prestaciones. Replanteo y trazado en el forjado inferior y en el superior de los tabiques a realizar. Colocación de bandas perimetrales. Colocación de los paneles, aplicando con paleta la pasta de yeso sobre el canto con macho y encajando en éste el canto con hembra. Tratamiento de juntas. Refuerzo en los encuentros. Replanteo de las cajas para alojamiento de mecanismos eléctricos y de paso de instalaciones, y posterior perforación de los paneles. Recibido de las cajas para alojamiento de mecanismos eléctricos y de paso de instalaciones.
Criterio de medición de proyecto: Superficie medida según documentación gráfica de Proyecto, sin deducir huecos.
Criterio de medición de obra: Se medirá, a cinta corrida, la superficie realmente ejecutada según especificaciones de Proyecto, sin deducir huecos.

| Código | Ud | Descripción | Rendimiento | Precio | Importe |
|---|---|---|---|---|---|
| mt16pdg010b | m | Banda fonoaislante bicapa autoadhesiva, de 5 mm de espesor, formada por una membrana autoadhesiva de alta densidad termosoldada a una lámina de espuma de polietileno reticulado, masa nominal 3,35 kg/m². (material) | 0.6 | 0.87 | 0.522 |
| mt12pyp010d | m² | Panel aligerado de yeso reforzado con fibra de vidrio, TC-9 "PANELSYSTEM", de 500 mm de anchura, 2900 mm de longitud máxima y 90 mm de espesor, con los bordes longitudinales machihembrados para el pegado entre sí. (material) | 1.05 | 15.23 | 15.992 |
| mt09pye020 | kg | Pasta de yeso para juntas, según UNE-EN 13279-1. (material) | 0.5 | 5.26 | 2.630 |
| mt16pdg020a | m | Banda elástica de poliestireno expandido elastificado, de 10 mm de espesor, resistencia térmica 0,3 m²K/W, conductividad térmica 0,033 W/(mK), Euroclase E de reacción al fuego según UNE-EN 13501-1. (material) | 1 | 0.35 | 0.350 |
| mt12pyp110 | m³ | Adhesivo de unión. (material) | 0.005 | 124.5 | 0.623 |
| mt12pyp100 | m | Cinta autoadhesiva de celulosa para colocar en los encuentros de los paneles con el paramento. (material) | 0.4 | 0.1 | 0.040 |
| mt12psg040a | m | Cinta microperforada de papel, según UNE-EN 13963. (material) | 0.4 | 0.04 | 0.016 |
| mo053 | h | Oficial 1ª montador de prefabricados interiores. (mano de obra) | 0.199 | 23.16 | 4.609 |
| mo100 | h | Ayudante montador de prefabricados interiores. (mano de obra) | 0.199 | 21.78 | 4.334 |
| % | % | Costes directos complementarios | 2 % | 29.116 | 0.582 |
|  |  | Costes directos |  |  | 29.698 |

Residuos:
- colocación: mt12pyp010d; factor de residuo 0.0045
- colocación: mt09pye020 Pasta de yeso para juntas, según UNE-EN 13279-1; factor de residuo 0.015
- colocación: mt16pdg020a; factor de residuo 0.048
- colocación: mt12pyp100 Cinta autoadhesiva de celulosa para colocar en los encuentros de los paneles con el paramento; factor de residuo 0.0559701
- colocación: mt12psg040a Cinta microperforada de papel, según UNE-EN 13963; factor de residuo 0.0440299

## Recursos

**mt12pyp010d** m² Panel aligerado de yeso reforzado con fibra de vidrio
Datos técnicos: Coste energético 70.253 MJ; Emisión de CO2 0.073 kg; Código LER 17 08 02; Masa del elemento 40 kg; Volumen 0.04 m3
Residuos:
- embalaje: re170203 Plástico. (componente de residuo); rendimiento 0.015 kg; Código LER 17 02 03; Masa del elemento 1 kg; Volumen 0.001667 m3

**mt09pye020** kg Pasta de yeso para juntas, según UNE-EN 13279-1
Datos técnicos: Coste energético 3.634 MJ; Emisión de CO2 0.174 kg; Código LER 17 08 02; Masa del elemento 1 kg; Volumen 0.001 m3
Residuos:
- embalaje: re150101 Envases de papel y cartón. (componente de residuo); rendimiento 0.014 kg; Código LER 15 01 01; Masa del elemento 1 kg; Volumen 0.001333 m3
- embalaje: re170201 Madera. (componente de residuo); rendimiento 0.001 kg; Código LER 17 02 01; Masa del elemento 1 kg; Volumen 0.000909 m3
- embalaje: re170203 Plástico; rendimiento 0.003 kg

**mt16pdg020a** m Banda elástica de poliestireno expandido elastificado
Datos técnicos: Coste energético 5.614 MJ; Emisión de CO2 0.193 kg; Código LER 17 06 04; Masa del elemento 0.06 kg; Volumen 0.0001 m3
Residuos:
- embalaje: re170203 Plástico; rendimiento 0.001 kg

**mt12pyp100** m Cinta autoadhesiva de celulosa para colocar en los encuentros de los paneles con el paramento
Datos técnicos: Coste energético 0.224 MJ; Emisión de CO2 0.002 kg; Código LER 17 06 04; Masa del elemento 0.0067 kg; Volumen 0.000011 m3
Residuos:
- embalaje: re170203 Plástico; rendimiento 0.002 kg

**mt12psg040a** m Cinta microperforada de papel, según UNE-EN 13963
Datos técnicos: Coste energético 0.004 MJ; Emisión de CO2 0.006 kg; Código LER 20 01 01; Masa del elemento 0.0067 kg; Volumen 0.000009 m3
