# Partición acristalada deslizante, sin perfiles verticales

- Propiedad del archivo: CYPE Ingenieros S.A.
- Formato: FIEBDC-3/2016
- Programa: Generador de precios de la construcción. CYPE Ingenieros, S.A.
- Fecha: 08/03/2024
- Ámbito geográfico: Región de Murcia
- Divisa: EUR
- Costes indirectos: 3 %
- IVA: 21 %

## F Fachadas y particiones

### FU Cerramientos acristalados y particiones acristaladas

#### FUD Particiones acristaladas

**FUD010** Ud Partición acristalada deslizante, sin perfiles verticales.
Partición acristalada, sistema deslizante, modelo 1 panel fijo + 2 paneles deslizantes sin perfiles verticales, de 3 m de anchura y 2,5 m de altura total, formada por perfiles superiores anodizado color plata mate, de aluminio, un panel fijo con guía inferior y dos paneles deslizantes con kit de accesorios para el guiado inferior, con vidrio incoloro templado de seguridad, de 10 mm de espesor, con los cantos pulidos. Incluso juntas, tornillería de acero inoxidable, anilla tirador, kit de parada suave y pinzas de sujeción de las hojas.
Incluye: Replanteo. Montaje del perfil superior. Montaje del perfil inferior. Montaje de las hojas de vidrio. Montaje de los complementos.
Criterio de medición de proyecto: Número de unidades previstas, según documentación gráfica de Proyecto.
Criterio de medición de obra: Se medirá el número de unidades realmente ejecutadas según especificaciones de Proyecto.

| Código | Ud | Descripción | Rendimiento | Precio | Importe |
|---|---|---|---|---|---|
| mt21csy040aaa | m² | Partición acristalada, 1 panel fijo + 2 paneles deslizantes, sin perfiles verticales, formada por perfiles superiores anodizado color plata mate, de aluminio, un panel fijo con guía inferior y dos paneles deslizantes con kit de accesorios para el guiado inferior, con vidrio incoloro templado de seguridad, de 10 mm de espesor, con los cantos pulidos. Incluso juntas, tornillería de acero inoxidable y pinzas de sujeción de hojas. (material) | 7.5 | 277.09 | 2078.175 |
| mt21csy045w | Ud | Tirador para hoja móvil, de latón, acabado aluminio mate, para partición acristalada sin perfiles verticales. (material) | 1 | 18.86 | 18.860 |
| mt21csy045a | Ud | Kit de parada suave con amortiguación hidráulica, de ABS y acero, para partición acristalada sin perfiles verticales. (material) | 1 | 131.46 | 131.460 |
| mo011 | h | Oficial 1ª montador. (mano de obra) | 4.259 | 23.16 | 98.638 |
| mo080 | h | Ayudante montador. (mano de obra) | 4.259 | 21.78 | 92.761 |
| % | % | Costes directos complementarios | 2 % | 2419.894 | 48.398 |
|  |  | Costes directos |  |  | 2468.292 |

## Recursos

**mt21csy040aaa** m² Partición acristalada
Datos técnicos: Coste energético 1026.000 MJ; Emisión de CO2 75.694 kg
Residuos:
- embalaje: re170203 Plástico. (componente de residuo); rendimiento 0.091 kg; Código LER 17 02 03; Masa del elemento 1 kg; Volumen 0.001667 m3
- embalaje: re170604 Materiales de aislamiento distintos de los especificados en los códigos 17 06 01 y 17 06 03. (componente de residuo); rendimiento 0.016 kg; Código LER 17 06 04; Masa del elemento 1 kg; Volumen 0.001667 m3

**mt21csy045w** Ud Tirador para hoja móvil, de latón, acabado aluminio mate, para partición acristalada sin perfiles verticales
Datos técnicos: Coste energético 10.581 MJ; Emisión de CO2 0.769 kg
Residuos:
- embalaje: re150101 Envases de papel y cartón. (componente de residuo); rendimiento 0.072 kg; Código LER 15 01 01; Masa del elemento 1 kg; Volumen 0.001333 m3

**mt21csy045a** Ud Kit de parada suave con amortiguación hidráulica, de ABS y acero, para partición acristalada sin perfiles verticales
Datos técnicos: Coste energético 8.386 MJ; Emisión de CO2 0.537 kg
Residuos:
- embalaje: re150101 Envases de papel y cartón; rendimiento 0.147 kg
- embalaje: re170203 Plástico; rendimiento 0.073 kg
