# Partición acristalada fija, sin perfiles verticales

- Propiedad del archivo: CYPE Ingenieros S.A.
- Formato: FIEBDC-3/2016
- Programa: Generador de precios de la construcción. CYPE Ingenieros, S.A.
- Fecha: 08/03/2024
- Ámbito geográfico: Región de Murcia
- Divisa: EUR
- Costes indirectos: 3 %
- IVA: 21 %

## F Fachadas y particiones

### FU Cerramientos acristalados y particiones acristaladas

#### FUD Particiones acristaladas

**FUD020** Ud Partición acristalada fija, sin perfiles verticales.
Partición acristalada fija, sin perfiles verticales, de 500 cm de anchura y 250 cm de altura total, formada por: perfiles de aluminio lacado color blanco y vidrio laminar de seguridad, 4+4 mm, incoloro, clasificación de prestaciones 2B2, según UNE-EN 12600.
Incluye: Replanteo y marcado de los puntos de fijación. Aplomado, nivelación y fijación de los perfiles que forman el entramado. Colocación y fijación de las hojas de vidrio. Tratamiento de juntas. Remate del perímetro del elemento, por las dos caras.
Criterio de medición de proyecto: Número de unidades previstas, según documentación gráfica de Proyecto.
Criterio de medición de obra: Se medirá el número de unidades realmente ejecutadas según especificaciones de Proyecto.

| Código | Ud | Descripción | Rendimiento | Precio | Importe |
|---|---|---|---|---|---|
| mt21csy030a | m | Perfil compuesto de aluminio, lacado color blanco. (material) | 5.25 | 20.17 | 105.893 |
| mt21csy030g | m | Perfil superior de aluminio, lacado color blanco. (material) | 5.25 | 10.35 | 54.338 |
| mt21csy030m | m | Perfil de remate lateral de aluminio, lacado color blanco. (material) | 4.375 | 3.33 | 14.569 |
| mt21ves010na | m² | Vidrio laminar de seguridad, compuesto por dos lunas de 4 mm de espesor unidas mediante una lámina incolora de butiral de polivinilo, de 0,38 mm de espesor, clasificación de prestaciones 2B2, según UNE-EN 12600. Según UNE-EN ISO 12543-2 y UNE-EN 14449 (material) | 13.125 | 31.61 | 414.881 |
| mt21csy035c | m | Junta de acristalamiento de 4 mm de espesor, para partición acristalada fija. (material) | 20 | 0.8 | 16.000 |
| mt21csy036a | Ud | Junta de unión entre hojas de vidrio, de policarbonato, para partición acristalada fija. (material) | 4.375 | 14.15 | 61.906 |
| mo011 | h | Oficial 1ª montador. (mano de obra) | 2.144 | 23.16 | 49.655 |
| mo080 | h | Ayudante montador. (mano de obra) | 2.144 | 21.78 | 46.696 |
| % | % | Costes directos complementarios | 2 % | 763.938 | 15.279 |
|  |  | Costes directos |  |  | 779.217 |

Residuos:
- colocación: mt21csy030a Perfil compuesto de aluminio, lacado color blanco; factor de residuo 0.024
- colocación: mt21csy030g Perfil superior de aluminio, lacado color blanco; factor de residuo 0.024
- colocación: mt21csy030m Perfil de remate lateral de aluminio, lacado color blanco; factor de residuo 0.048
- colocación: mt21ves010na; factor de residuo 0.011

## Recursos

**mt21csy030a** m Perfil compuesto de aluminio, lacado color blanco
Datos técnicos: Coste energético 264.977 MJ; Emisión de CO2 19.485 kg; Código LER 17 04 02; Masa del elemento 2.36 kg; Volumen 0.001573 m3
Residuos:
- embalaje: re170203 Plástico. (componente de residuo); rendimiento 0.008 kg; Código LER 17 02 03; Masa del elemento 1 kg; Volumen 0.001667 m3

**mt21csy030g** m Perfil superior de aluminio, lacado color blanco
Datos técnicos: Coste energético 264.977 MJ; Emisión de CO2 19.485 kg; Código LER 17 04 02; Masa del elemento 2.36 kg; Volumen 0.001573 m3
Residuos:
- embalaje: re170203 Plástico; rendimiento 0.008 kg

**mt21csy030m** m Perfil de remate lateral de aluminio, lacado color blanco
Datos técnicos: Coste energético 264.686 MJ; Emisión de CO2 19.470 kg; Código LER 17 04 02; Masa del elemento 2.36 kg; Volumen 0.001573 m3
Residuos:
- embalaje: re170203 Plástico; rendimiento 0.005 kg

**mt21ves010na** m² Vidrio laminar de seguridad
Datos técnicos: Coste energético 299.887 MJ; Emisión de CO2 22.430 kg; Código LER 17 02 02; Masa del elemento 20 kg; Volumen 0.02 m3
Residuos:
- embalaje: re170604 Materiales de aislamiento distintos de los especificados en los códigos 17 06 01 y 17 06 03. (componente de residuo); rendimiento 0.013 kg; Código LER 17 06 04; Masa del elemento 1 kg; Volumen 0.001667 m3

**mt21csy036a** Ud Junta de unión entre hojas de vidrio, de policarbonato, para partición acristalada fija
Datos técnicos: Coste energético 46.022 MJ; Emisión de CO2 3.208 kg
Residuos:
- embalaje: re150101 Envases de papel y cartón. (componente de residuo); rendimiento 0.072 kg; Código LER 15 01 01; Masa del elemento 1 kg; Volumen 0.001333 m3
