# Partición acristalada fija, cortafuegos, sin perfiles verticales

- Propiedad del archivo: CYPE Ingenieros S.A.
- Formato: FIEBDC-3/2016
- Programa: Generador de precios de la construcción. CYPE Ingenieros, S.A.
- Fecha: 08/03/2024
- Ámbito geográfico: Región de Murcia
- Divisa: EUR
- Costes indirectos: 3 %
- IVA: 21 %

## F Fachadas y particiones

### FU Cerramientos acristalados y particiones acristaladas

#### FUF Particiones acristaladas cortafuegos

**FUF015** Ud Partición acristalada fija, cortafuegos, sin perfiles verticales.
Partición acristalada fija, cortafuegos, sin perfiles verticales, de 210 cm de anchura y 210 cm de altura, formada por: vidrio cortafuegos, con doble acristalamiento, Systemglas F1-120, "PROMAT" y estructura perimetral de perfiles de acero lacado de 50x20x2 mm, fijada a los paramentos. Incluso cinta autoadhesiva Promaglaf A, cinta Promaglas-Systemglas y silicona translúcida Promaseal Systemglas para sellado de juntas entre el vidrio y la estructura y para sellado de juntas a testa entre vidrios.
Incluye: Replanteo y marcado de los puntos de fijación. Aplomado, nivelación y fijación de los perfiles que forman la estructura perimetral. Colocación y fijación de las hojas de vidrio. Sellado de juntas entre el vidrio y la estructura. Sellado de juntas a testa entre vidrios.
Criterio de medición de proyecto: Número de unidades previstas, según documentación gráfica de Proyecto.
Criterio de medición de obra: Se medirá el número de unidades realmente ejecutadas según especificaciones de Proyecto.

| Código | Ud | Descripción | Rendimiento | Precio | Importe |
|---|---|---|---|---|---|
| mt21pro010pS | m² | Vidrio cortafuegos, con doble acristalamiento, Systemglas F1-120, 8/38/8 "PROMAT", conjunto formado por vidrio exterior templado de 8 mm, cámara de gel intumescente con perfil separador de aluminio y doble sellado perimetral, de 38 mm y vidrio interior templado de 8 mm de espesor; resistencia al fuego EI120, según UNE-EN 13501-1; 54 mm de espesor total; para partición acristalada fija con una superficie entre 2 y 5 m². (material) | 4.41 | 1602.38 | 7066.496 |
| mt41php010 | Ud | Cartucho de 310 ml de silicona translúcida Promaseal Systemglas "PROMAT". (material) | 3.57 | 17.55 | 62.654 |
| mt41php020a | m | Cinta autoadhesiva Promaglaf A "PROMAT", de fibras minerales, 50x3 mm, para el sellado de juntas a testa entre vidrios. (material) | 3.5 | 2.29 | 8.015 |
| mt41php020d | m | Cinta Promaglas-Systemglas "PROMAT", de fibras minerales, 12x3 mm, para el sellado de juntas entre el vidrio y la estructura. (material) | 16.8 | 0.65 | 10.920 |
| mt26pmt010d | m | Estructura perimetral de perfiles de acero lacado, de 50x20x2 mm, para montaje de partición acristalada cortafuegos Systemglas F1 "PROMAT", con resistencia al fuego EI120, según UNE-EN 13501-1. (material) | 8.4 | 75 | 630.000 |
| mo011 | h | Oficial 1ª montador. (mano de obra) | 35.899 | 23.16 | 831.421 |
| mo080 | h | Ayudante montador. (mano de obra) | 35.899 | 21.78 | 781.880 |
| % | % | Costes directos complementarios | 2 % | 9391.386 | 187.828 |
|  |  | Costes directos |  |  | 9579.214 |

Residuos:
- colocación: mt21pro010pS; factor de residuo 0.0055

## Recursos

**mt21pro010pS** m² Vidrio cortafuegos
Datos técnicos: Coste energético 599.246 MJ; Emisión de CO2 44.837 kg; Código LER 17 02 02; Masa del elemento 40 kg; Volumen 0.04 m3
Residuos:
- embalaje: re170604 Materiales de aislamiento distintos de los especificados en los códigos 17 06 01 y 17 06 03. (componente de residuo); rendimiento 0.016 kg; Código LER 17 06 04; Masa del elemento 1 kg; Volumen 0.001667 m3
