# Zócalo para sistema ETICS KlimaExpert "KERAKOLL" de aislamiento térmico de origen vegetal por el exterior de fachadas

- Propiedad del archivo: CYPE Ingenieros S.A.
- Formato: FIEBDC-3/2016
- Programa: Generador de precios de la construcción. CYPE Ingenieros, S.A.
- Fecha: 08/03/2024
- Ámbito geográfico: Región de Murcia
- Divisa: EUR
- Costes indirectos: 3 %
- IVA: 21 %

## F Fachadas y particiones

### FV Fachadas ETICS con aislamiento térmico de origen vegetal

#### FVM Revestimiento continuo mineral o sintético

**FVM136** m² Zócalo para sistema ETICS KlimaExpert "KERAKOLL" de aislamiento térmico de origen vegetal por el exterior de fachadas.
Zócalo para sistema KlimaExpert Paneles Transpirables "KERAKOLL", con los paneles aislantes enterrados, compuesto por: panel rígido de poliestireno extruido, según UNE-EN 13164, de superficie rugosa y estructura celular cerrada, de color blanco, de 60 mm de espesor, fijado al soporte con mortero de cal hidráulica natural, tipo NHL 3,5, Klima Light Calce "KERAKOLL", aplicado manualmente y fijaciones mecánicas con taco de expansión de polipropileno; capa de regularización de mortero de cal hidráulica natural, tipo NHL 3,5, Klima Light Calce "KERAKOLL", aplicado manualmente, armado con malla de fibra de vidrio, antiálcalis, Rinforzo V 50 "KERAKOLL"; capa de impermeabilización mediante membrana impermeabilizante y transpirable, en gel, monocomponente Nanoflex Sin Límites "KERAKOLL"; capa drenante con lámina drenante de estructura nodular de polietileno de alta densidad (PEAD/HDPE), con nódulos de 7,5 mm de altura, resistencia a la compresión 150 kN/m² según UNE-EN ISO 604, capacidad de drenaje 5 l/(s·m) y masa nominal 0,5 kg/m², colocada sobre el aislamiento; capa de acabado de revestimiento Kerakover Silox Finish 0,7 "KERAKOLL", de color blanco, sobre imprimación reguladora de la absorción Kerakover Silox Fondo "KERAKOLL", color blanco.
Criterio de valoración económica: El precio incluye la ejecución de remates en los encuentros con paramentos y revestimientos u otros elementos recibidos en su superficie.
Incluye: Preparación de la superficie soporte. Corte y preparación del aislamiento. Colocación del aislamiento sobre el paramento. Resolución de los puntos singulares. Aplicación del mortero base y colocación de la malla de fibra de vidrio en la capa de regularización. Aplicación del impermeabilizante. Colocación de la lámina drenante. Formación de juntas. Aplicación de la capa de acabado.
Criterio de medición de proyecto: Superficie medida según documentación gráfica de Proyecto.
Criterio de medición de obra: Se medirá la superficie realmente ejecutada según especificaciones de Proyecto.

| Código | Ud | Descripción | Rendimiento | Precio | Importe |
|---|---|---|---|---|---|
| mt28mak020e | kg | Mortero de cal hidráulica natural, tipo NHL 3,5, según UNE-EN 459-1 Klima Light Calce "KERAKOLL", con muy bajo contenido de sustancias orgánicas volátiles (VOC), muy transpirable y con efecto bactericida y fungicida, para aplicar con llana, para adherir los paneles aislantes y como capa base, previo amasado con agua. (material) | 11.65 | 1.31 | 15.262 |
| mt16pxg010d | m² | Panel rígido de poliestireno extruido, según UNE-EN 13164, de superficie rugosa y estructura celular cerrada, de color blanco, de 60 mm de espesor, resistencia térmica 1,76 m²K/W, conductividad térmica 0,034 W/(mK), Euroclase E de reacción al fuego según UNE-EN 13501-1. (material) | 1.05 | 19.95 | 20.948 |
| mt16pep100c | Ud | Taco de expansión de polipropileno, de 120 mm de longitud, para fijación de placas aislantes. (material) | 8 | 0.22 | 1.760 |
| mt28mak030a | m² | Malla de fibra de vidrio, antiálcalis, Rinforzo V 50 "KERAKOLL", de 4x4 mm de luz de malla, de 0,45 mm de espesor, de 160 g/m² de masa superficial y de 1x50 m, para armar morteros. (material) | 1.1 | 2.04 | 2.244 |
| mt28mak050a | l | Imprimación reguladora de la absorción Kerakover Silox Fondo "KERAKOLL", color blanco, a base de resinas acrílico-siloxánicas en base acuosa y cargas minerales, muy transpirable, para aplicar con brocha o rodillo. (material) | 0.075 | 12.7 | 0.953 |
| mt28mak070a | kg | Revestimiento Kerakover Silox Finish 0,7 "KERAKOLL", de color blanco, con un tamaño máximo de partícula de 0,7 mm, a base de resinas siloxánicas en base acuosa, transpirable y con resistencia al moho, a las algas, a los hongos y a los agentes atmosféricos, para aplicar con llana. Según UNE-EN 15824. (material) | 0.75 | 6.63 | 4.973 |
| mt15pik010c | kg | Membrana impermeabilizante y transpirable, en gel, monocomponente Nanoflex Sin Límites "KERAKOLL", con muy bajo contenido de sustancias orgánicas volátiles (VOC) y con resistencia a los álcalis y a los cloruros, para aplicar con llana, según UNE-EN 14891. (material) | 1.438 | 3.62 | 5.206 |
| mt14gdo010a | m² | Lámina drenante de estructura nodular de polietileno de alta densidad (PEAD/HDPE), con nódulos de 7,5 mm de altura, resistencia a la compresión 150 kN/m² según UNE-EN ISO 604, capacidad de drenaje 5 l/(s·m) y masa nominal 0,5 kg/m². (material) | 0.2 | 2.09 | 0.418 |
| mo054 | h | Oficial 1ª montador de aislamientos. (mano de obra) | 0.1 | 23.16 | 2.316 |
| mo101 | h | Ayudante montador de aislamientos. (mano de obra) | 0.1 | 21.78 | 2.178 |
| mo039 | h | Oficial 1ª revocador. (mano de obra) | 0.597 | 22.53 | 13.450 |
| mo079 | h | Ayudante revocador. (mano de obra) | 0.597 | 21.78 | 13.003 |
| mo032 | h | Oficial 1ª aplicador de productos impermeabilizantes. (mano de obra) | 0.1 | 22.53 | 2.253 |
| mo070 | h | Ayudante aplicador de productos impermeabilizantes. (mano de obra) | 0.1 | 21.78 | 2.178 |
| % | % | Costes directos complementarios | 2 % | 87.142 | 1.743 |
|  |  | Costes directos |  |  | 88.885 |

Residuos:
- colocación: mt28mak020e; factor de residuo 0.0066
- colocación: mt16pxg010d; factor de residuo 0.024
- colocación: mt28mak030a; factor de residuo 0.055
- colocación: mt28mak070a; factor de residuo 0.0066
- colocación: mt15pik010c; factor de residuo 0.021
- colocación: mt14gdo010a; factor de residuo 0.07

## Recursos

**mt28mak020e** kg Mortero de cal hidráulica natural
Datos técnicos: Coste energético 4.268 MJ; Emisión de CO2 0.262 kg; Código LER 17 01 01; Masa del elemento 1 kg; Volumen 0.000667 m3
Residuos:
- embalaje: re150101 Envases de papel y cartón. (componente de residuo); rendimiento 0.014 kg; Código LER 15 01 01; Masa del elemento 1 kg; Volumen 0.001333 m3

**mt16pxg010d** m² Panel rígido de poliestireno extruido
Datos técnicos: Coste energético 177.039 MJ; Emisión de CO2 5.648 kg; Código LER 17 06 04; Masa del elemento 1.98 kg; Volumen 0.0033 m3
Residuos:
- embalaje: re170203 Plástico. (componente de residuo); rendimiento 0.034 kg; Código LER 17 02 03; Masa del elemento 1 kg; Volumen 0.001667 m3

**mt16pep100c** Ud Taco de expansión de polipropileno, de 120 mm de longitud, para fijación de placas aislantes
Datos técnicos: Coste energético 1.154 MJ; Emisión de CO2 0.096 kg
Residuos:
- embalaje: re150101 Envases de papel y cartón; rendimiento 0.072 kg

**mt28mak030a** m² Malla de fibra de vidrio
Datos técnicos: Coste energético 13.504 MJ; Emisión de CO2 0.664 kg; Código LER 17 02 03; Masa del elemento 0.16 kg; Volumen 0.000267 m3
Residuos:
- embalaje: re170203 Plástico; rendimiento 0.024 kg

**mt28mak070a** kg Revestimiento Kerakover Silox Finish 0,7 "KERAKOLL"
Datos técnicos: Coste energético 3.348 MJ; Emisión de CO2 0.262 kg; Código LER 17 01 01; Masa del elemento 1 kg; Volumen 0.000667 m3
Residuos:
- embalaje: re150101 Envases de papel y cartón; rendimiento 0.014 kg

**mt15pik010c** kg Membrana impermeabilizante y transpirable
Datos técnicos: Coste energético 19.984 MJ; Emisión de CO2 0.744 kg; Código LER 17 09 04; Masa del elemento 1 kg; Volumen 0.000667 m3
Residuos:
- embalaje: re150101 Envases de papel y cartón; rendimiento 0.014 kg
- embalaje: re170201 Madera. (componente de residuo); rendimiento 0.001 kg; Código LER 17 02 01; Masa del elemento 1 kg; Volumen 0.000909 m3
- embalaje: re170203 Plástico; rendimiento 0.003 kg

**mt14gdo010a** m² Lámina drenante de estructura nodular de polietileno de alta densidad (PEAD/HDPE)
Datos técnicos: Coste energético 53.284 MJ; Emisión de CO2 2.646 kg; Código LER 17 02 03; Masa del elemento 0.5 kg; Volumen 0.000833 m3
Residuos:
- embalaje: re170203 Plástico; rendimiento 0.05 kg
