# Trituración de residuos de la construcción

- Propiedad del archivo: CYPE Ingenieros S.A.
- Formato: FIEBDC-3/2016
- Programa: Generador de precios de la construcción. CYPE Ingenieros, S.A.
- Fecha: 08/03/2024
- Ámbito geográfico: Región de Murcia
- Divisa: EUR
- Costes indirectos: 3 %
- IVA: 21 %

## G Gestión de residuos

### GC Tratamientos previos de los residuos

#### GCB Trituración de residuos

**GCB010** m³ Trituración de residuos de la construcción.
Trituración a pie de obra de los residuos de construcción y/o demolición de naturaleza no pétrea, con medios mecánicos, y carga sobre camión.
Criterio de medición de proyecto: Volumen teórico, estimado a partir del peso y la densidad aparente de los diferentes materiales que componen los residuos, según documentación gráfica de Proyecto.
Criterio de medición de obra: Se medirá, incluyendo el esponjamiento, el volumen de residuos realmente tratado según especificaciones de Proyecto.

| Código | Ud | Descripción | Rendimiento | Precio | Importe |
|---|---|---|---|---|---|
| mq05rcd010a | h | Trituradora de martillos para residuos de construcción y demolición de naturaleza no pétrea, con capacidad para tratar de 10 a 25 m³/h, con cinta de alimentación, transportable manualmente. (maquinaria) | 0.06 | 11.5 | 0.690 |
| mo112 | h | Peón especializado construcción. (mano de obra) | 0.06 | 21.72 | 1.303 |
| % | % | Costes directos complementarios | 2 % | 1.993 | 0.040 |
|  |  | Costes directos |  |  | 2.033 |
