# Canon de vertido por entrega de bidón con residuos peligrosos a gestor autorizado

- Propiedad del archivo: CYPE Ingenieros S.A.
- Formato: FIEBDC-3/2016
- Programa: Generador de precios de la construcción. CYPE Ingenieros, S.A.
- Fecha: 03/10/2024
- Ámbito geográfico: Región de Murcia
- Divisa: EUR
- Costes indirectos: 3 %
- IVA: 21 %

## G Gestión de residuos

### GE Gestión de residuos peligrosos

#### GEC Entrega de residuos peligrosos a gestor autorizado

**GEC010** Ud Canon de vertido por entrega de bidón con residuos peligrosos a gestor autorizado.
Canon de vertido por entrega a gestor autorizado de residuos peligrosos, de bidón de 60 litros de capacidad con otros disolventes, líquidos de limpieza y licores madre orgánicos procedentes de la construcción o demolición.
Criterio de valoración económica: El precio no incluye el recipiente ni el transporte.
Criterio de medición de proyecto: Número de unidades previstas, según documentación gráfica de Proyecto.
Criterio de medición de obra: Se medirá el número de unidades realmente entregadas según especificaciones de Proyecto.

| Código | Ud | Descripción | Rendimiento | Precio | Importe |
|---|---|---|---|---|---|
| mt08grg030fa | Ud | Canon de vertido por entrega a gestor autorizado de residuos peligrosos de bidón de 60 litros de capacidad, con otros disolventes, líquidos de limpieza y licores madre orgánicos procedentes de la construcción o demolición. (material) | 1 | 55.62 | 55.620 |
| % | % | Costes directos complementarios | 2 % | 55.620 | 1.112 |
|  |  | Costes directos |  |  | 56.732 |
