# Recibido de precerco de madera a tabique de fábrica

- Propiedad del archivo: CYPE Ingenieros S.A.
- Formato: FIEBDC-3/2016
- Programa: Generador de precios de la construcción. CYPE Ingenieros, S.A.
- Fecha: 08/03/2024
- Ámbito geográfico: Región de Murcia
- Divisa: EUR
- Costes indirectos: 3 %
- IVA: 21 %

## H Remates y ayudas

### HE Recibidos

#### HEC Cercos, precercos y premarcos

**HEC020** Ud Recibido de precerco de madera a tabique de fábrica.
Recibido de precerco de madera a tabique de fábrica, con patillas de anclaje, con pasta de yeso B1, durante la ejecución del tabique y antes de colocar el pavimento, para fijar posteriormente, sobre él, el marco de la carpintería exterior de entre 2 y 4 m² de superficie.
Incluye: Replanteo. Nivelación y aplomado. Fijación definitiva del precerco.
Criterio de medición de proyecto: Número de unidades previstas, según documentación gráfica de Proyecto.
Criterio de medición de obra: Se medirá el número de unidades realmente ejecutadas según especificaciones de Proyecto.

| Código | Ud | Descripción | Rendimiento | Precio | Importe |
|---|---|---|---|---|---|
| mt09pye010b | m³ | Pasta de yeso de construcción B1, según UNE-EN 13279-1. (material) | 0.013 | 148.5 | 1.931 |
| mo020 | h | Oficial 1ª construcción. (mano de obra) | 0.279 | 22.53 | 6.286 |
| mo113 | h | Peón ordinario construcción. (mano de obra) | 0.279 | 21.19 | 5.912 |
| % | % | Costes directos complementarios | 2 % | 14.129 | 0.283 |
|  |  | Costes directos |  |  | 14.412 |

Residuos:
- colocación: mt09pye010b Pasta de yeso de construcción B1, según UNE-EN 13279-1; factor de residuo 0.015

## Recursos

**mt09pye010b** m³ Pasta de yeso de construcción B1, según UNE-EN 13279-1
Datos técnicos: Coste energético 3829.241 MJ; Emisión de CO2 183.696 kg; Código LER 17 08 02; Masa del elemento 1150 kg; Volumen 1.15 m3
Residuos:
- embalaje: re150101 Envases de papel y cartón. (componente de residuo); rendimiento 9 kg; Código LER 15 01 01; Masa del elemento 1 kg; Volumen 0.001333 m3
- embalaje: re170201 Madera. (componente de residuo); rendimiento 0.421 kg; Código LER 17 02 01; Masa del elemento 1 kg; Volumen 0.000909 m3
- embalaje: re170203 Plástico. (componente de residuo); rendimiento 0.9 kg; Código LER 17 02 03; Masa del elemento 1 kg; Volumen 0.001667 m3
