# Corte en estructura de hormigón, mediante equipo de corte con hilo de diamante

- Propiedad del archivo: CYPE Ingenieros S.A.
- Formato: FIEBDC-3/2016
- Programa: Generador de precios de la construcción. CYPE Ingenieros, S.A.
- Fecha: 03/10/2024
- Ámbito geográfico: Región de Murcia
- Divisa: EUR
- Costes indirectos: 3 %
- IVA: 21 %

## H Remates y ayudas

### HP Cortes y perforaciones

#### HPH En elementos de hormigón

**HPH030** m Corte en estructura de hormigón, mediante equipo de corte con hilo de diamante.
Corte por vía húmeda en elemento de hormigón armado, hasta un espesor máximo de 80 cm, sin percusión ni vibración, realizado con equipo de corte con hilo de diamante.
Criterio de valoración económica: El precio incluye la realización de taladros con perforadora para pasar el hilo.
Incluye: Replanteo de las zonas a cortar. Ejecución de los taladros. Corte del hormigón. Retirada y acopio de escombros. Limpieza de los restos de obra. Carga manual de escombros sobre camión o contenedor.
Criterio de medición de proyecto: Longitud medida según documentación gráfica de Proyecto.
Criterio de medición de obra: Se medirá la longitud realmente ejecutada según especificaciones de Proyecto.

| Código | Ud | Descripción | Rendimiento | Precio | Importe |
|---|---|---|---|---|---|
| mq05per010 | h | Perforadora con corona diamantada y soporte, por vía húmeda. (maquinaria) | 1 | 28 | 28.000 |
| mq06cor015a | h | Equipo para corte de elementos de hormigón, con hilo de diamante, por vía húmeda. (maquinaria) | 4 | 63 | 252.000 |
| mo020 | h | Oficial 1ª construcción. (mano de obra) | 3.981 | 22.53 | 89.692 |
| mo077 | h | Ayudante construcción. (mano de obra) | 4.976 | 21.78 | 108.377 |
| % | % | Costes directos complementarios | 2 % | 478.069 | 9.561 |
|  |  | Costes directos |  |  | 487.630 |
