# Recercado de hueco de fachada, de poliestireno expandido

- Propiedad del archivo: CYPE Ingenieros S.A.
- Formato: FIEBDC-3/2016
- Programa: Generador de precios de la construcción. CYPE Ingenieros, S.A.
- Fecha: 03/10/2024
- Ámbito geográfico: Región de Murcia
- Divisa: EUR
- Costes indirectos: 3 %
- IVA: 21 %

## H Remates y ayudas

### HR Remates de fachada

#### HRE De poliestireno expandido

**HRE050** m Recercado de hueco de fachada, de poliestireno expandido.
Recercado de hueco de fachada, de poliestireno expandido con recubrimiento de mortero acrílico, de 155x65 mm; recibido con mortero adhesivo; y sellado de las juntas entre piezas y de las uniones con los muros con adhesivo a base de poliuretano. Incluso puntas metálicas para la fijación provisional de las piezas a la superficie soporte.
Criterio de valoración económica: El precio no incluye el revestimiento.
Incluye: Preparación de la superficie de apoyo. Replanteo de las piezas. Corte de las piezas. Aplicación del mortero. Colocación, aplomado, nivelación y alineación de las piezas. Sellado de juntas. Colocación de las puntas metálicas. Lijado de las juntas. Retirada de las puntas metálicas. Limpieza.
Criterio de medición de proyecto: Longitud medida por su mayor desarrollo lineal, según documentación gráfica de Proyecto.
Criterio de medición de obra: Se medirá, por su mayor desarrollo lineal, la longitud realmente ejecutada según especificaciones de Proyecto, incluyendo la longitud que pudiera perderse en ingletes.

| Código | Ud | Descripción | Rendimiento | Precio | Importe |
|---|---|---|---|---|---|
| mt28bau010a | kg | Mortero adhesivo, compuesto por cemento, ligantes orgánicos, árido de 0,6 mm de tamaño máximo y aditivos, para adherir y reforzar los paneles aislantes, y como capa base, previo amasado con agua. (material) | 1.47 | 1.25 | 1.838 |
| mt20rpe010b | m | Recercado de hueco de fachada, de poliestireno expandido con recubrimiento de mortero acrílico, de 155x65 mm, suministrado en piezas de hasta 1,22 m de longitud. (material) | 1.05 | 20.58 | 21.609 |
| mt20wwa031 | Ud | Cartucho de 310 cm³ de adhesivo a base de poliuretano, impermeable. (material) | 0.25 | 17.57 | 4.393 |
| mt08var070 | kg | Puntas metálicas de cabeza ancha. (material) | 0.2 | 7.9 | 1.580 |
| mt28mop310ma | kg | Mortero acrílico, color blanco, compuesto por resinas acrílicas, pigmentos minerales y aditivos orgánicos e inorgánicos, antimoho y antiverdín, permeable al vapor de agua y con resistencia al envejecimiento, a la contaminación urbana y a los rayos UV, para revestimiento de paramentos exteriores. (material) | 0.1 | 3.82 | 0.382 |
| mo020 | h | Oficial 1ª construcción. (mano de obra) | 0.249 | 22.53 | 5.610 |
| mo113 | h | Peón ordinario construcción. (mano de obra) | 0.498 | 21.19 | 10.553 |
| % | % | Costes directos complementarios | 2 % | 45.965 | 0.919 |
|  |  | Costes directos |  |  | 46.884 |

Residuos:
- colocación: mt28bau010a; factor de residuo 0.0063
- colocación: mt20rpe010b; factor de residuo 0.0461959
- colocación: mt20wwa031 Cartucho de 310 cm³ de adhesivo a base de poliuretano, impermeable; factor de residuo 0.03
- colocación: mt08var070 Puntas metálicas de cabeza ancha; factor de residuo 0.0045
- colocación: mt28mop310ma; factor de residuo 0.050705

## Recursos

**mt28bau010a** kg Mortero adhesivo
Datos técnicos: Coste energético 6.644 MJ; Emisión de CO2 0.130 kg; Código LER 17 01 01; Masa del elemento 1 kg; Volumen 0.000667 m3
Residuos:
- embalaje: re150101 Envases de papel y cartón. (componente de residuo); rendimiento 0.012 kg; Código LER 15 01 01; Masa del elemento 1 kg; Volumen 0.001333 m3
- embalaje: re170201 Madera. (componente de residuo); rendimiento 0.019 kg; Código LER 17 02 01; Masa del elemento 1 kg; Volumen 0.000909 m3
- embalaje: re170203 Plástico. (componente de residuo); rendimiento 0.001 kg; Código LER 17 02 03; Masa del elemento 1 kg; Volumen 0.001667 m3

**mt20rpe010b** m Recercado de hueco de fachada
Datos técnicos: Coste energético 45.303 MJ; Emisión de CO2 1.551 kg; Código LER 17 06 04; Masa del elemento 0.49 kg; Volumen 0.000817 m3
Residuos:
- embalaje: re170203 Plástico; rendimiento 0.003 kg

**mt20wwa031** Ud Cartucho de 310 cm³ de adhesivo a base de poliuretano, impermeable
Datos técnicos: Coste energético 84.257 MJ; Emisión de CO2 4.112 kg; Código LER 17 09 04; Masa del elemento 0.45 kg; Volumen 0.0003 m3
Residuos:
- embalaje: re170203 Plástico; rendimiento 0.2 kg

**mt08var070** kg Puntas metálicas de cabeza ancha
Datos técnicos: Coste energético 9.830 MJ; Emisión de CO2 0.510 kg; Código LER 17 04 05; Masa del elemento 1 kg; Volumen 0.000476 m3

**mt28mop310ma** kg Mortero acrílico
Datos técnicos: Coste energético 15.053 MJ; Emisión de CO2 0.575 kg; Código LER 17 09 04; Masa del elemento 1 kg; Volumen 0.000667 m3
Residuos:
- embalaje: re170203 Plástico; rendimiento 0.003 kg
