# Adaptador

- Propiedad del archivo: CYPE Ingenieros S.A.
- Formato: FIEBDC-3/2016
- Programa: Generador de precios de la construcción. CYPE Ingenieros, S.A.
- Fecha: 03/10/2024
- Ámbito geográfico: Región de Murcia
- Divisa: EUR
- Costes indirectos: 3 %
- IVA: 21 %

## I Instalaciones

### IA Audiovisuales

#### IAA Red de cables coaxiales

**IAA108** Ud Adaptador.
Adaptador con conector hembra, tipo "F" en un extremo y conector macho, de 5/8" de diámetro en el otro extremo, con junta tórica.
Incluye: Colocación. Conexionado y comprobación de su correcto funcionamiento.
Criterio de medición de proyecto: Número de unidades previstas, según documentación gráfica de Proyecto.
Criterio de medición de obra: Se medirá el número de unidades realmente ejecutadas según especificaciones de Proyecto.

| Código | Ud | Descripción | Rendimiento | Precio | Importe |
|---|---|---|---|---|---|
| mt40irt050c | Ud | Adaptador con conector hembra, tipo "F" en un extremo y conector macho, de 5/8" de diámetro en el otro extremo, con junta tórica. (material) | 1 | 10.67 | 10.670 |
| mo001 | h | Oficial 1ª instalador de telecomunicaciones. (mano de obra) | 0.05 | 23.16 | 1.158 |
| mo056 | h | Ayudante instalador de telecomunicaciones. (mano de obra) | 0.05 | 21.75 | 1.088 |
| % | % | Costes directos complementarios | 2 % | 12.916 | 0.258 |
|  |  | Costes directos |  |  | 13.174 |
