# Toma de usuario

- Propiedad del archivo: CYPE Ingenieros S.A.
- Formato: FIEBDC-3/2016
- Programa: Generador de precios de la construcción. CYPE Ingenieros, S.A.
- Fecha: 03/10/2024
- Ámbito geográfico: Región de Murcia
- Divisa: EUR
- Costes indirectos: 3 %
- IVA: 21 %

## I Instalaciones

### IA Audiovisuales

#### IAF Red de cables de pares de cobre

**IAF090** Ud Toma de usuario.
Toma simple con conector tipo RJ-45 de 8 contactos, categoría 6, marco y embellecedor.
Incluye: Montaje, conexionado y comprobación de su correcto funcionamiento.
Criterio de medición de proyecto: Número de unidades previstas, según documentación gráfica de Proyecto.
Criterio de medición de obra: Se medirá el número de unidades realmente ejecutadas según especificaciones de Proyecto.

| Código | Ud | Descripción | Rendimiento | Precio | Importe |
|---|---|---|---|---|---|
| mt40dpt060a | Ud | Toma simple con conector tipo RJ-45 de 8 contactos, categoría 6, marco y embellecedor. (material) | 1 | 13.72 | 13.720 |
| mo001 | h | Oficial 1ª instalador de telecomunicaciones. (mano de obra) | 0.179 | 23.16 | 4.146 |
| % | % | Costes directos complementarios | 2 % | 17.866 | 0.357 |
|  |  | Costes directos |  |  | 18.223 |

## Recursos

**mt40dpt060a** Ud Toma simple con conector tipo RJ-45 de 8 contactos, categoría 6, marco y embellecedor
Datos técnicos: Coste energético 0.133 MJ; Emisión de CO2 0.210 kg
Residuos:
- embalaje: re150101 Envases de papel y cartón. (componente de residuo); rendimiento 0.247 kg; Código LER 15 01 01; Masa del elemento 1 kg; Volumen 0.001333 m3
