# Placa exterior de portero electrónico colectivo

- Propiedad del archivo: CYPE Ingenieros S.A.
- Formato: FIEBDC-3/2016
- Programa: Generador de precios de la construcción. CYPE Ingenieros, S.A.
- Fecha: 08/03/2024
- Ámbito geográfico: Región de Murcia
- Divisa: EUR
- Costes indirectos: 3 %
- IVA: 21 %

## I Instalaciones

### IA Audiovisuales

#### IAV Interfonía y vídeo

**IAV022** Ud Placa exterior de portero electrónico colectivo.
Instalación de placa exterior de acceso adicional de portero electrónico convencional para 10 viviendas compuesta de: placa exterior de calle convencional con 10 pulsadores de llamada, cierre superior e inferior, alimentador. Incluso abrepuertas, visera, cableado y cajas.
Criterio de valoración económica: El precio no incluye las ayudas de albañilería para instalaciones.
Incluye: Replanteo y trazado. Colocación y fijación de tubos y cajas. Tendido de cables. Montaje, conexionado y comprobación de su correcto funcionamiento.
Criterio de medición de proyecto: Número de unidades previstas, según documentación gráfica de Proyecto.
Criterio de medición de obra: Se medirá el número de unidades realmente ejecutadas según especificaciones de Proyecto.

| Código | Ud | Descripción | Rendimiento | Precio | Importe |
|---|---|---|---|---|---|
| mt35aia010b | m | Tubo curvable de PVC, corrugado, de color negro, de 20 mm de diámetro nominal, para canalización empotrada en obra de fábrica (paredes y techos). Resistencia a la compresión 320 N, resistencia al impacto 1 julio, temperatura de trabajo -5°C hasta 60°C, con grado de protección IP545 según UNE 20324, no propagador de la llama. Según UNE-EN 61386-1 y UNE-EN 61386-22. (material) | 32 | 0.42 | 13.440 |
| mt40pga010 | m | Cable formado por conductores de cobre flexible de 8x0,22 mm², con aislamiento de PVC y vaina exterior de PVC blanco. (material) | 50 | 0.45 | 22.500 |
| mt40pea030c | m | Cable paralelo formado por conductores de cobre de 2x1,0 mm². Según UNE 21031. (material) | 7 | 0.82 | 5.740 |
| mt40pga020b | Ud | Caja de empotrar, para módulo compacto. (material) | 1 | 5.04 | 5.040 |
| mt40pga062b | Ud | Visera, para módulo compacto. (material) | 1 | 31.57 | 31.570 |
| mt40pgp070f | Ud | Módulo compacto para audio, con 10 pulsadores de llamada en dos columnas y cierre superior e inferior. (material) | 1 | 99.76 | 99.760 |
| mt40pga090b | Ud | Módulo de sonido. (material) | 1 | 124.79 | 124.790 |
| mt40pga050a | Ud | Abrepuertas eléctrico de corriente alterna. (material) | 1 | 17.78 | 17.780 |
| mt40pga130a | Ud | Fuente de alimentación, para portero electrónico. (material) | 1 | 25.38 | 25.380 |
| mo003 | h | Oficial 1ª electricista. (mano de obra) | 13.136 | 23.16 | 304.230 |
| mo102 | h | Ayudante electricista. (mano de obra) | 13.136 | 21.75 | 285.708 |
| % | % | Costes directos complementarios | 2 % | 935.938 | 18.719 |
|  |  | Costes directos |  |  | 954.657 |

Residuos:
- colocación: mt35aia010b; factor de residuo 0.0275
- colocación: mt40pga010 Cable formado por conductores de cobre flexible de 8x0,22 mm², con aislamiento de PVC y vaina exterior de PVC blanco; factor de residuo 0.0164968
- colocación: mt40pea030c Cable paralelo formado por conductores de cobre de 2x1,0 mm². Según UNE 21031; factor de residuo 0.0165169

## Recursos

**mt35aia010b** m Tubo curvable de PVC
Datos técnicos: Coste energético 15.501 MJ; Emisión de CO2 0.770 kg; Código LER 17 02 03; Masa del elemento 0.16 kg; Volumen 0.000267 m3

**mt40pga010** m Cable formado por conductores de cobre flexible de 8x0,22 mm², con aislamiento de PVC y vaina exterior de PVC blanco
Datos técnicos: Coste energético 0.614 MJ; Emisión de CO2 0.066 kg; Código LER 17 04 11; Masa del elemento 0.0157 kg; Volumen 0.00001 m3
Residuos:
- embalaje: re150101 Envases de papel y cartón. (componente de residuo); rendimiento 0.065 kg; Código LER 15 01 01; Masa del elemento 1 kg; Volumen 0.001333 m3

**mt40pea030c** m Cable paralelo formado por conductores de cobre de 2x1,0 mm². Según UNE 21031
Datos técnicos: Coste energético 0.691 MJ; Emisión de CO2 0.068 kg; Código LER 17 04 11; Masa del elemento 0.0178 kg; Volumen 0.000012 m3
Residuos:
- embalaje: re150101 Envases de papel y cartón; rendimiento 0.065 kg

**mt40pga020b** Ud Caja de empotrar, para módulo compacto
Datos técnicos: Coste energético 0.016 MJ; Emisión de CO2 0.026 kg
Residuos:
- embalaje: re150101 Envases de papel y cartón; rendimiento 0.03 kg

**mt40pga062b** Ud Visera, para módulo compacto
Datos técnicos: Coste energético 0.133 MJ; Emisión de CO2 0.210 kg
Residuos:
- embalaje: re150101 Envases de papel y cartón; rendimiento 0.247 kg

**mt40pgp070f** Ud Módulo compacto para audio, con 10 pulsadores de llamada en dos columnas y cierre superior e inferior
Datos técnicos: Coste energético 79.575 MJ; Emisión de CO2 5.361 kg
Residuos:
- embalaje: re150101 Envases de papel y cartón; rendimiento 0.247 kg

**mt40pga090b** Ud Módulo de sonido
Datos técnicos: Coste energético 0.133 MJ; Emisión de CO2 0.210 kg
Residuos:
- embalaje: re150101 Envases de papel y cartón; rendimiento 0.247 kg

**mt40pga050a** Ud Abrepuertas eléctrico de corriente alterna
Datos técnicos: Coste energético 2.890 MJ; Emisión de CO2 0.209 kg
Residuos:
- embalaje: re150101 Envases de papel y cartón; rendimiento 0.072 kg

**mt40pga130a** Ud Fuente de alimentación, para portero electrónico
Datos técnicos: Coste energético 37.587 MJ; Emisión de CO2 2.004 kg
Residuos:
- embalaje: re150101 Envases de papel y cartón; rendimiento 0.032 kg
