# Derivación para línea frigorífica de líquido, de descarga de gas y de succión de gas

- Propiedad del archivo: CYPE Ingenieros S.A.
- Formato: FIEBDC-3/2016
- Programa: Generador de precios de la construcción. CYPE Ingenieros, S.A.
- Fecha: 08/03/2024
- Ámbito geográfico: Región de Murcia
- Divisa: EUR
- Costes indirectos: 3 %
- IVA: 21 %

## I Instalaciones

### IB Sistemas de climatización

#### IBB Sistema VRF (Bosch)

**IBB515** Ud Derivación para línea frigorífica de líquido, de descarga de gas y de succión de gas.
Derivación para línea frigorífica formada por kit de derivación de tres juntas, una para la línea de líquido, otra para la línea de descarga de gas y otra para la línea de succión de gas, modelo IDU-BJR01 "BOSCH", con una capacidad máxima de unidades interiores conectadas aguas abajo menor de 16,6 kW.
Incluye: Conexionado.
Criterio de medición de proyecto: Número de unidades previstas, según documentación gráfica de Proyecto.
Criterio de medición de obra: Se medirá el número de unidades realmente ejecutadas según especificaciones de Proyecto.

| Código | Ud | Descripción | Rendimiento | Precio | Importe |
|---|---|---|---|---|---|
| mt42bos515a | Ud | Kit de derivación de tres juntas, una para la línea de líquido, otra para la línea de descarga de gas y otra para la línea de succión de gas, modelo IDU-BJR01 "BOSCH", con una capacidad máxima de unidades interiores conectadas aguas abajo menor de 16,6 kW. (material) | 1 | 120 | 120.000 |
| mo005 | h | Oficial 1ª instalador de climatización. (mano de obra) | 0.05 | 23.16 | 1.158 |
| mo104 | h | Ayudante instalador de climatización. (mano de obra) | 0.05 | 21.75 | 1.088 |
| % | % | Costes directos complementarios | 2 % | 122.246 | 2.445 |
|  |  | Costes directos |  |  | 124.691 |
