# Equipo de control de grupo de unidades interiores de aire acondicionado

- Propiedad del archivo: CYPE Ingenieros S.A.
- Formato: FIEBDC-3/2016
- Programa: Generador de precios de la construcción. CYPE Ingenieros, S.A.
- Fecha: 08/03/2024
- Ámbito geográfico: Región de Murcia
- Divisa: EUR
- Costes indirectos: 3 %
- IVA: 21 %

## I Instalaciones

### IB Sistemas de climatización

#### IBB Sistema VRF (Bosch)

**IBB520** Ud Equipo de control de grupo de unidades interiores de aire acondicionado.
Equipo de control de grupo de unidades interiores de aire acondicionado, modelo GRC "BOSCH", con capacidad de control de hasta 16 unidades, para conexión a un control remoto individual por cable o inalámbrico.
Criterio de valoración económica: El precio no incluye la canalización ni el cableado eléctrico de alimentación.
Incluye: Replanteo. Colocación y fijación. Colocación y fijación de los accesorios. Conexionado.
Criterio de medición de proyecto: Número de unidades previstas, según documentación gráfica de Proyecto.
Criterio de medición de obra: Se medirá el número de unidades realmente ejecutadas según especificaciones de Proyecto.

| Código | Ud | Descripción | Rendimiento | Precio | Importe |
|---|---|---|---|---|---|
| mt42bos612a | Ud | Equipo de control de grupo de unidades interiores de aire acondicionado, modelo GRC "BOSCH", con capacidad de control de hasta 16 unidades, para conexión a un control remoto individual por cable o inalámbrico. (material) | 1 | 195 | 195.000 |
| mo005 | h | Oficial 1ª instalador de climatización. (mano de obra) | 0.498 | 23.16 | 11.534 |
| mo104 | h | Ayudante instalador de climatización. (mano de obra) | 0.498 | 21.75 | 10.832 |
| % | % | Costes directos complementarios | 2 % | 217.366 | 4.347 |
|  |  | Costes directos |  |  | 221.713 |
