# Unidad exterior de aire acondicionado

- Propiedad del archivo: CYPE Ingenieros S.A.
- Formato: FIEBDC-3/2016
- Programa: Generador de precios de la construcción. CYPE Ingenieros, S.A.
- Fecha: 08/03/2024
- Ámbito geográfico: Región de Murcia
- Divisa: EUR
- Costes indirectos: 3 %
- IVA: 21 %

## I Instalaciones

### IB Sistemas de climatización

#### IBF Sistema VRF (Fujitsu)

**IBF010** Ud Unidad exterior de aire acondicionado.
Unidad exterior de aire acondicionado Airstage J-IVL, sistema VRF bomba de calor, modelo AJY126LELDH "FUJITSU", con compresor scroll con tecnología Inverter y doble ventilador axial con motor DC con tecnología Inverter, nº máximo de unidades interiores conectables 36, potencia frigorífica 40 kW (temperatura de bulbo húmedo del aire interior 27°C, temperatura de bulbo seco del aire interior 19°C, temperatura de bulbo húmedo del aire exterior 35°C, temperatura de bulbo seco del aire exterior 24°C), potencia calorífica 45 kW (temperatura de bulbo húmedo del aire interior 20°C, temperatura de bulbo seco del aire interior 15°C, temperatura de bulbo húmedo del aire exterior 7°C, temperatura de bulbo seco del aire exterior 6°C), EER/COP: 3,3/4,12, alimentación trifásica (400V/50Hz), consumo eléctrico en refrigeración/calefacción: 12,12/9,71 kW, caudal de aire 13000 m³/h, presión sonora en refrigeración/calefacción: 62/63 dBA, potencia sonora en refrigeración 75 dBA, anchura 1080 mm, profundidad 480 mm, altura 1638 mm, peso 213 kg, diámetro de conexión de la tubería de líquido 1/2", diámetro de conexión de la tubería de gas 1 1/8", refrigerante R-410A, carga de refrigerante 11 kg, rango de funcionamiento de temperatura del aire exterior en refrigeración desde -5 hasta 46°C, rango de funcionamiento de temperatura del aire exterior en calefacción desde -20 hasta 21°C. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42fuj001d | Ud | Unidad exterior de aire acondicionado Airstage J-IVL, sistema VRF bomba de calor, modelo AJY126LELDH "FUJITSU", con compresor scroll con tecnología Inverter y doble ventilador axial con motor DC con tecnología Inverter, nº máximo de unidades interiores conectables 36, potencia frigorífica 40 kW (temperatura de bulbo húmedo del aire interior 27°C, temperatura de bulbo seco del aire interior 19°C, temperatura de bulbo húmedo del aire exterior 35°C, temperatura de bulbo seco del aire exterior 24°C), potencia calorífica 45 kW (temperatura de bulbo húmedo del aire interior 20°C, temperatura de bulbo seco del aire interior 15°C, temperatura de bulbo húmedo del aire exterior 7°C, temperatura de bulbo seco del aire exterior 6°C), EER/COP: 3,3/4,12, alimentación trifásica (400V/50Hz), consumo eléctrico en refrigeración/calefacción: 12,12/9,71 kW, caudal de aire 13000 m³/h, presión sonora en refrigeración/calefacción: 62/63 dBA, potencia sonora en refrigeración 75 dBA, anchura 1080 mm, profundidad 480 mm, altura 1638 mm, peso 213 kg, diámetro de conexión de la tubería de líquido 1/2", diámetro de conexión de la tubería de gas 1 1/8", refrigerante R-410A, carga de refrigerante 11 kg, rango de funcionamiento de temperatura del aire exterior en refrigeración desde -5 hasta 46°C, rango de funcionamiento de temperatura del aire exterior en calefacción desde -20 hasta 21°C. (material) | 1 | 12690 | 12690.000 |
| mt42www080 | Ud | Kit de amortiguadores antivibración de suelo, formado por cuatro amortiguadores de caucho, con sus tornillos, tuercas y arandelas correspondientes. (material) | 1 | 8 | 8.000 |
| mo005 | h | Oficial 1ª instalador de climatización. (mano de obra) | 6.678 | 23.16 | 154.662 |
| mo104 | h | Ayudante instalador de climatización. (mano de obra) | 6.678 | 21.75 | 145.247 |
| % | % | Costes directos complementarios | 2 % | 12997.909 | 259.958 |
|  |  | Costes directos |  |  | 13257.867 |

## Recursos

**mt42fuj001d** Ud Unidad exterior de aire acondicionado Airstage J-IVL
Datos técnicos: Coste energético 9787.348 MJ; Emisión de CO2 669.789 kg
Residuos:
- embalaje: re150101 Envases de papel y cartón. (componente de residuo); rendimiento 0.18 kg; Código LER 15 01 01; Masa del elemento 1 kg; Volumen 0.001333 m3
- embalaje: re170203 Plástico. (componente de residuo); rendimiento 0.09 kg; Código LER 17 02 03; Masa del elemento 1 kg; Volumen 0.001667 m3
