# Unidad exterior de aire acondicionado

- Propiedad del archivo: CYPE Ingenieros S.A.
- Formato: FIEBDC-3/2016
- Programa: Generador de precios de la construcción. CYPE Ingenieros, S.A.
- Fecha: 08/03/2024
- Ámbito geográfico: Región de Murcia
- Divisa: EUR
- Costes indirectos: 3 %
- IVA: 21 %

## I Instalaciones

### IB Sistemas de climatización

#### IBF Sistema VRF (Fujitsu)

**IBF010** Ud Unidad exterior de aire acondicionado.
Unidad exterior de aire acondicionado Airstage V-IV, sistema VRF bomba de calor, modelo AJY072LALDH "FUJITSU", con compresor DC Twin Rotary con tecnología Inverter y ventilador CFD con motor DC con tecnología Inverter, nº máximo de unidades interiores conectables 17, rango de capacidad de unidades interiores conectables desde 11,2 hasta 33,6 kW, potencia frigorífica 22,4 kW (temperatura de bulbo húmedo del aire interior 27°C, temperatura de bulbo seco del aire interior 19°C, temperatura de bulbo húmedo del aire exterior 35°C, temperatura de bulbo seco del aire exterior 24°C), potencia calorífica 22,4 kW (temperatura de bulbo húmedo del aire interior 20°C, temperatura de bulbo seco del aire interior 15°C, temperatura de bulbo húmedo del aire exterior 7°C, temperatura de bulbo seco del aire exterior 6°C), EER/COP: 3,76/4,13, alimentación trifásica (400V/50Hz), consumo eléctrico en refrigeración/calefacción: 5,95/5,42 kW, caudal de aire 11100 m³/h, presión sonora en refrigeración/calefacción: 58/59 dBA, potencia sonora en refrigeración/calefacción: 79/80 dBA, anchura 930 mm, profundidad 765 mm, altura 1690 mm, peso 252 kg, diámetro de conexión de la tubería de líquido 12,7 mm, diámetro de conexión de la tubería de gas 22,2 mm, refrigerante R-410A, carga de refrigerante 11,7 kg, rango de funcionamiento de temperatura del aire exterior en refrigeración desde -15 hasta 46°C, rango de funcionamiento de temperatura del aire exterior en calefacción desde -20 hasta 21°C.
Criterio de valoración económica: El precio no incluye los elementos antivibratorios de suelo, la canalización ni el cableado eléctrico de alimentación.
Incluye: Replanteo. Colocación y fijación. Conexión a las líneas frigoríficas. Conexión a la red eléctrica. Conexión a la red de desagüe. Puesta en marcha.
Criterio de medición de proyecto: Número de unidades previstas, según documentación gráfica de Proyecto.
Criterio de medición de obra: Se medirá el número de unidades realmente ejecutadas según especificaciones de Proyecto.

| Código | Ud | Descripción | Rendimiento | Precio | Importe |
|---|---|---|---|---|---|
| mt42fuj022a | Ud | Unidad exterior de aire acondicionado Airstage V-IV, sistema VRF bomba de calor, modelo AJY072LALDH "FUJITSU", con compresor DC Twin Rotary con tecnología Inverter y ventilador CFD con motor DC con tecnología Inverter, nº máximo de unidades interiores conectables 17, rango de capacidad de unidades interiores conectables desde 11,2 hasta 33,6 kW, potencia frigorífica 22,4 kW (temperatura de bulbo húmedo del aire interior 27°C, temperatura de bulbo seco del aire interior 19°C, temperatura de bulbo húmedo del aire exterior 35°C, temperatura de bulbo seco del aire exterior 24°C), potencia calorífica 22,4 kW (temperatura de bulbo húmedo del aire interior 20°C, temperatura de bulbo seco del aire interior 15°C, temperatura de bulbo húmedo del aire exterior 7°C, temperatura de bulbo seco del aire exterior 6°C), EER/COP: 3,76/4,13, alimentación trifásica (400V/50Hz), consumo eléctrico en refrigeración/calefacción: 5,95/5,42 kW, caudal de aire 11100 m³/h, presión sonora en refrigeración/calefacción: 58/59 dBA, potencia sonora en refrigeración/calefacción: 79/80 dBA, anchura 930 mm, profundidad 765 mm, altura 1690 mm, peso 252 kg, diámetro de conexión de la tubería de líquido 12,7 mm, diámetro de conexión de la tubería de gas 22,2 mm, refrigerante R-410A, carga de refrigerante 11,7 kg, rango de funcionamiento de temperatura del aire exterior en refrigeración desde -15 hasta 46°C, rango de funcionamiento de temperatura del aire exterior en calefacción desde -20 hasta 21°C. (material) | 1 | 9460 | 9460.000 |
| mo005 | h | Oficial 1ª instalador de climatización. (mano de obra) | 5.987 | 23.16 | 138.659 |
| mo104 | h | Ayudante instalador de climatización. (mano de obra) | 5.987 | 21.75 | 130.217 |
| % | % | Costes directos complementarios | 2 % | 9728.876 | 194.578 |
|  |  | Costes directos |  |  | 9923.454 |

## Recursos

**mt42fuj022a** Ud Unidad exterior de aire acondicionado Airstage V-IV
Datos técnicos: Coste energético 11577.784 MJ; Emisión de CO2 792.320 kg
Residuos:
- embalaje: re150101 Envases de papel y cartón. (componente de residuo); rendimiento 0.18 kg; Código LER 15 01 01; Masa del elemento 1 kg; Volumen 0.001333 m3
- embalaje: re170203 Plástico. (componente de residuo); rendimiento 0.09 kg; Código LER 17 02 03; Masa del elemento 1 kg; Volumen 0.001667 m3
