# Derivación para línea frigorífica de líquido, de descarga de gas y de succión de gas

- Propiedad del archivo: CYPE Ingenieros S.A.
- Formato: FIEBDC-3/2016
- Programa: Generador de precios de la construcción. CYPE Ingenieros, S.A.
- Fecha: 08/03/2024
- Ámbito geográfico: Región de Murcia
- Divisa: EUR
- Costes indirectos: 3 %
- IVA: 21 %

## I Instalaciones

### IB Sistemas de climatización

#### IBF Sistema VRF (Fujitsu)

**IBF515** Ud Derivación para línea frigorífica de líquido, de descarga de gas y de succión de gas.
Derivación de línea frigorífica formada por conjunto de tres colectores, uno para la línea de líquido, otro para la línea de descarga de gas y otro para la línea de succión de gas, modelo UTP-J0906A "FUJITSU", con una potencia frigorífica total menor de 28 kW de las unidades interiores conectadas aguas abajo, de 3 a 6 salidas cada uno.
Incluye: Conexionado.
Criterio de medición de proyecto: Número de unidades previstas, según documentación gráfica de Proyecto.
Criterio de medición de obra: Se medirá el número de unidades realmente ejecutadas según especificaciones de Proyecto.

| Código | Ud | Descripción | Rendimiento | Precio | Importe |
|---|---|---|---|---|---|
| mt42fuj490a | Ud | Conjunto de tres colectores, uno para la línea de líquido, otro para la línea de descarga de gas y otro para la línea de succión de gas, modelo UTP-J0906A "FUJITSU", con una potencia frigorífica total menor de 28 kW de las unidades interiores conectadas aguas abajo, de 3 a 6 salidas cada uno. (material) | 1 | 370 | 370.000 |
| mo005 | h | Oficial 1ª instalador de climatización. (mano de obra) | 0.05 | 23.16 | 1.158 |
| mo104 | h | Ayudante instalador de climatización. (mano de obra) | 0.05 | 21.75 | 1.088 |
| % | % | Costes directos complementarios | 2 % | 372.246 | 7.445 |
|  |  | Costes directos |  |  | 379.691 |
