# Interfaz para control externo de unidad interior de aire acondicionado

- Propiedad del archivo: CYPE Ingenieros S.A.
- Formato: FIEBDC-3/2016
- Programa: Generador de precios de la construcción. CYPE Ingenieros, S.A.
- Fecha: 08/03/2024
- Ámbito geográfico: Región de Murcia
- Divisa: EUR
- Costes indirectos: 3 %
- IVA: 21 %

## I Instalaciones

### IB Sistemas de climatización

#### IBF Sistema VRF (Fujitsu)

**IBF520** Ud Interfaz para control externo de unidad interior de aire acondicionado.
Interfaz IntesisHome para control remoto vía Wi-Fi desde smartphone, tablet o PC, mediante aplicación gratuita para IOS (iPhone y iPad) y Android, modelo FJ-RC-WIFI-1 "FUJITSU", con comunicación con la unidad interior de aire acondicionado vía cable, con control de marcha y paro, modo de funcionamiento (refrigeración, calefacción o ventilación), ajuste de temperatura y de velocidad del ventilador y programación horaria y de escenas.
Criterio de medición de proyecto: Número de unidades previstas, según documentación gráfica de Proyecto.
Criterio de medición de obra: Se medirá el número de unidades realmente ejecutadas según especificaciones de Proyecto.

| Código | Ud | Descripción | Rendimiento | Precio | Importe |
|---|---|---|---|---|---|
| mt42fuj640a | Ud | Interfaz IntesisHome para control remoto vía Wi-Fi desde smartphone, tablet o PC, mediante aplicación gratuita para IOS (iPhone y iPad) y Android, modelo FJ-RC-WIFI-1 "FUJITSU", con comunicación con la unidad interior de aire acondicionado vía cable, con control de marcha y paro, modo de funcionamiento (refrigeración, calefacción o ventilación), ajuste de temperatura y de velocidad del ventilador y programación horaria y de escenas. (material) | 1 | 470 | 470.000 |
| mo005 | h | Oficial 1ª instalador de climatización. (mano de obra) | 0.199 | 23.16 | 4.609 |
| mo104 | h | Ayudante instalador de climatización. (mano de obra) | 0.199 | 21.75 | 4.328 |
| % | % | Costes directos complementarios | 2 % | 478.937 | 9.579 |
|  |  | Costes directos |  |  | 488.516 |
