# Control centralizado

- Propiedad del archivo: CYPE Ingenieros S.A.
- Formato: FIEBDC-3/2016
- Programa: Generador de precios de la construcción. CYPE Ingenieros, S.A.
- Fecha: 08/03/2024
- Ámbito geográfico: Región de Murcia
- Divisa: EUR
- Costes indirectos: 3 %
- IVA: 21 %

## I Instalaciones

### IB Sistemas de climatización

#### IBF Sistema VRF (Fujitsu)

**IBF530** Ud Control centralizado.
Control remoto de hasta 8 grupos de unidades interiores de aire acondicionado, con display gráfico y programador diario y semanal, modelo UTY-CGGY "FUJITSU", con limitación de 64 controladores de grupo por sistema de gestión VRF.
Criterio de valoración económica: El precio no incluye la canalización ni el cableado eléctrico de alimentación.
Incluye: Replanteo. Colocación y fijación. Colocación y fijación de los accesorios. Conexionado.
Criterio de medición de proyecto: Número de unidades previstas, según documentación gráfica de Proyecto.
Criterio de medición de obra: Se medirá el número de unidades realmente ejecutadas según especificaciones de Proyecto.

| Código | Ud | Descripción | Rendimiento | Precio | Importe |
|---|---|---|---|---|---|
| mt42fuj500a | Ud | Control remoto de hasta 8 grupos de unidades interiores de aire acondicionado, con display gráfico y programador diario y semanal, modelo UTY-CGGY "FUJITSU", con limitación de 64 controladores de grupo por sistema de gestión VRF. (material) | 1 | 633 | 633.000 |
| mo005 | h | Oficial 1ª instalador de climatización. (mano de obra) | 0.995 | 23.16 | 23.044 |
| mo104 | h | Ayudante instalador de climatización. (mano de obra) | 0.995 | 21.75 | 21.641 |
| % | % | Costes directos complementarios | 2 % | 677.685 | 13.554 |
|  |  | Costes directos |  |  | 691.239 |
