# Unidad interior de aire acondicionado, con distribución por conducto rectangular

- Propiedad del archivo: CYPE Ingenieros S.A.
- Formato: FIEBDC-3/2016
- Programa: Generador de precios de la construcción. CYPE Ingenieros, S.A.
- Fecha: 08/03/2024
- Ámbito geográfico: Región de Murcia
- Divisa: EUR
- Costes indirectos: 3 %
- IVA: 21 %

## I Instalaciones

### IB Sistemas de climatización

#### IBF Sistema VRF (Fujitsu)

**IBF040** Ud Unidad interior de aire acondicionado, con distribución por conducto rectangular.
Unidad interior de aire acondicionado, con distribución por conducto rectangular, sistema VRF, modelo ARXK004GLGH "FUJITSU", refrigerante R-410A, alimentación monofásica (230V/50Hz), potencia frigorífica 1,1 kW (temperatura de bulbo seco del aire interior 27°C, temperatura de bulbo húmedo del aire interior 19°C, temperatura de bulbo seco del aire exterior 35°C, temperatura de bulbo húmedo del aire exterior 24°C), potencia calorífica 1,3 kW (temperatura de bulbo húmedo del aire interior 20°C, temperatura de bulbo seco del aire interior 15°C, temperatura de bulbo húmedo del aire exterior 7°C, temperatura de bulbo seco del aire exterior 6°C), consumo eléctrico 26 W, caudal de aire a velocidad alta/media/baja: 460/420/370 m³/h, presión estática de aire máxima 30 Pa, presión estática de aire nominal 10 Pa, presión sonora a velocidad alta/media/baja: 25/23/21 dBA, anchura 700 mm, profundidad 450 mm, altura 198 mm, peso 14,5 kg, diámetro de conexión de la tubería de líquido 1/4", diámetro de conexión de la tubería de gas 3/8", rango de funcionamiento de temperatura del aire interior en refrigeración desde 18 hasta 30°C, rango de funcionamiento de temperatura del aire interior en calefacción desde 18 hasta 30°C, con bomba de recogida de condensados, con control remoto por cable, modelo UTY-RNNYM. Incluso elementos para suspensión del techo.
Criterio de valoración económica: El precio no incluye la canalización ni el cableado eléctrico de alimentación.
Incluye: Replanteo. Colocación y fijación. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42fuj120a | Ud | Unidad interior de aire acondicionado, con distribución por conducto rectangular, sistema VRF, modelo ARXK004GLGH "FUJITSU", refrigerante R-410A, alimentación monofásica (230V/50Hz), potencia frigorífica 1,1 kW (temperatura de bulbo seco del aire interior 27°C, temperatura de bulbo húmedo del aire interior 19°C, temperatura de bulbo seco del aire exterior 35°C, temperatura de bulbo húmedo del aire exterior 24°C), potencia calorífica 1,3 kW (temperatura de bulbo húmedo del aire interior 20°C, temperatura de bulbo seco del aire interior 15°C, temperatura de bulbo húmedo del aire exterior 7°C, temperatura de bulbo seco del aire exterior 6°C), consumo eléctrico 26 W, caudal de aire a velocidad alta/media/baja: 460/420/370 m³/h, presión estática de aire máxima 30 Pa, presión estática de aire nominal 10 Pa, presión sonora a velocidad alta/media/baja: 25/23/21 dBA, anchura 700 mm, profundidad 450 mm, altura 198 mm, peso 14,5 kg, diámetro de conexión de la tubería de líquido 1/4", diámetro de conexión de la tubería de gas 3/8", rango de funcionamiento de temperatura del aire interior en refrigeración desde 18 hasta 30°C, rango de funcionamiento de temperatura del aire interior en calefacción desde 18 hasta 30°C, con bomba de recogida de condensados. (material) | 1 | 920 | 920.000 |
| mt42fuj515a | Ud | Control remoto por cable, modelo UTY-RNNYM "FUJITSU", con posibilidad de controlar hasta 16 unidades interiores de aire acondicionado, con sensor de temperatura ambiente y programación diaria y semanal. (material) | 1 | 240 | 240.000 |
| mt42fuj900 | m | Cable bipolar, de 0,5 mm² de sección (material) | 3 | 0.8 | 2.400 |
| mt35aia090aa | m | Tubo rígido de PVC, enchufable, curvable en caliente, de color negro, de 16 mm de diámetro nominal, para canalización fija en superficie. Resistencia a la compresión 1250 N, resistencia al impacto 2 julios, temperatura de trabajo -5°C hasta 60°C, con grado de protección IP547 según UNE 20324, propiedades eléctricas: aislante, no propagador de la llama. Según UNE-EN 61386-1 y UNE-EN 61386-22. Incluso abrazaderas, elementos de sujeción y accesorios (curvas, manguitos, tes, codos y curvas flexibles). (material) | 3 | 1.23 | 3.690 |
| mt42www090 | Ud | Kit de soportes para suspensión del techo, formado por cuatro varillas roscadas de acero galvanizado, con sus tacos, tuercas y arandelas correspondientes. (material) | 1 | 22 | 22.000 |
| mo005 | h | Oficial 1ª instalador de climatización. (mano de obra) | 0.995 | 23.16 | 23.044 |
| mo104 | h | Ayudante instalador de climatización. (mano de obra) | 0.995 | 21.75 | 21.641 |
| % | % | Costes directos complementarios | 2 % | 1232.775 | 24.656 |
|  |  | Costes directos |  |  | 1257.431 |

Residuos:
- colocación: mt42fuj900 Cable bipolar, de 0,5 mm² de sección; factor de residuo 0.0165111
- colocación: mt35aia090aa; factor de residuo 0.0275

## Recursos

**mt42fuj120a** Ud Unidad interior de aire acondicionado
Datos técnicos: Coste energético 674.491 MJ; Emisión de CO2 46.142 kg
Residuos:
- embalaje: re150101 Envases de papel y cartón. (componente de residuo); rendimiento 0.18 kg; Código LER 15 01 01; Masa del elemento 1 kg; Volumen 0.001333 m3
- embalaje: re170203 Plástico. (componente de residuo); rendimiento 0.09 kg; Código LER 17 02 03; Masa del elemento 1 kg; Volumen 0.001667 m3

**mt42fuj900** m Cable bipolar, de 0,5 mm² de sección
Datos técnicos: Coste energético 1.694 MJ; Emisión de CO2 0.087 kg; Código LER 17 04 11; Masa del elemento 0.045 kg; Volumen 0.00003 m3
Residuos:
- embalaje: re150101 Envases de papel y cartón; rendimiento 0.065 kg

**mt35aia090aa** m Tubo rígido de PVC
Datos técnicos: Coste energético 11.626 MJ; Emisión de CO2 0.577 kg; Código LER 17 02 03; Masa del elemento 0.12 kg; Volumen 0.0002 m3
