# Cable bus de comunicaciones

- Propiedad del archivo: CYPE Ingenieros S.A.
- Formato: FIEBDC-3/2016
- Programa: Generador de precios de la construcción. CYPE Ingenieros, S.A.
- Fecha: 08/03/2024
- Ámbito geográfico: Región de Murcia
- Divisa: EUR
- Costes indirectos: 3 %
- IVA: 21 %

## I Instalaciones

### IB Sistemas de climatización

#### IBF Sistema VRF (Fujitsu)

**IBF550** m Cable bus de comunicaciones.
Cable bus de comunicaciones, tetrapolar, de 5,4 mm de diámetro exterior, modelo AWG22 100 "FUJITSU", con aislamiento de PVC, no propagador de la llama, suministrado en rollos de 100 m.
Criterio de valoración económica: El precio no incluye la canalización.
Incluye: Tendido del cable. Conexionado.
Criterio de medición de proyecto: Longitud medida según documentación gráfica de Proyecto.
Criterio de medición de obra: Se medirá la longitud realmente ejecutada según especificaciones de Proyecto.

| Código | Ud | Descripción | Rendimiento | Precio | Importe |
|---|---|---|---|---|---|
| mt42fuj910a | m | Cable bus de comunicaciones, tetrapolar, de 5,4 mm de diámetro exterior, modelo AWG22 100 "FUJITSU", con aislamiento de PVC, no propagador de la llama, suministrado en rollos de 100 m (material) | 1 | 0.7 | 0.700 |
| mo005 | h | Oficial 1ª instalador de climatización. (mano de obra) | 0.05 | 23.16 | 1.158 |
| mo104 | h | Ayudante instalador de climatización. (mano de obra) | 0.05 | 21.75 | 1.088 |
| % | % | Costes directos complementarios | 2 % | 2.946 | 0.059 |
|  |  | Costes directos |  |  | 3.005 |

Residuos:
- colocación: mt42fuj910a; factor de residuo 0.0165111

## Recursos

**mt42fuj910a** m Cable bus de comunicaciones
Datos técnicos: Coste energético 1.694 MJ; Emisión de CO2 0.087 kg; Código LER 17 04 11; Masa del elemento 0.045 kg; Volumen 0.00003 m3
Residuos:
- embalaje: re150101 Envases de papel y cartón. (componente de residuo); rendimiento 0.065 kg; Código LER 15 01 01; Masa del elemento 1 kg; Volumen 0.001333 m3
