# Unidad exterior de aire acondicionado, para gas R-410A

- Propiedad del archivo: CYPE Ingenieros S.A.
- Formato: FIEBDC-3/2016
- Programa: Generador de precios de la construcción. CYPE Ingenieros, S.A.
- Fecha: 08/03/2024
- Ámbito geográfico: Región de Murcia
- Divisa: EUR
- Costes indirectos: 3 %
- IVA: 21 %

## I Instalaciones

### IB Sistemas de climatización

#### IBP Sistema VRF (Toshiba)

**IBP010** Ud Unidad exterior de aire acondicionado, para gas R-410A.
Unidad exterior de aire acondicionado SMMS-u, sistema VRF bomba de calor, para gas R-410A, alimentación trifásica (400V/50Hz), modelo MMY-MUP0801HT8P-E "TOSHIBA", potencia frigorífica nominal 22,4 kW (temperatura de bulbo seco del aire interior 27°C, temperatura de bulbo húmedo del aire interior 19°C, temperatura de bulbo seco del aire exterior 35°C, temperatura de bulbo húmedo del aire exterior 24°C), EER 3,97, EER al 50% de la carga 6,7, SEER 7,44, consumo eléctrico nominal en refrigeración 5,64 kW, rango de funcionamiento de temperatura de bulbo seco del aire exterior en refrigeración desde -10 hasta 46°C, potencia calorífica nominal 22,4 kW (temperatura de bulbo seco del aire interior 20°C, temperatura de bulbo seco del aire exterior 7°C, temperatura de bulbo húmedo del aire exterior 6°C), COP 4,24, COP al 50% de la carga 4,8, SCOP 4,5, consumo eléctrico nominal en calefacción 5,28 kW, rango de funcionamiento de temperatura de bulbo húmedo del aire exterior en calefacción desde -25 hasta 15,5°C, de 1690x990x780 mm, 228 kg, potencia sonora en refrigeración 75 dBA, presión sonora en refrigeración 53 dBA, potencia sonora en calefacción 76 dBA, presión sonora en calefacción 56 dBA, caudal de aire 9900 m³/h, compresores tipo Triple Rotary, con tecnología Inverter, con capacidad de conexión de hasta 18 unidades interiores.
Criterio de valoración económica: El precio no incluye los elementos antivibratorios de suelo, la canalización ni el cableado eléctrico de alimentación.
Incluye: Replanteo. Colocación y fijación. Conexión a las líneas frigoríficas. Conexión a la red eléctrica. Conexión a la red de desagüe. Puesta en marcha.
Criterio de medición de proyecto: Número de unidades previstas, según documentación gráfica de Proyecto.
Criterio de medición de obra: Se medirá el número de unidades realmente ejecutadas según especificaciones de Proyecto.

| Código | Ud | Descripción | Rendimiento | Precio | Importe |
|---|---|---|---|---|---|
| mt42tsb016a | Ud | Unidad exterior de aire acondicionado SMMS-u, sistema VRF bomba de calor, para gas R-410A, alimentación trifásica (400V/50Hz), modelo MMY-MUP0801HT8P-E "TOSHIBA", potencia frigorífica nominal 22,4 kW (temperatura de bulbo seco del aire interior 27°C, temperatura de bulbo húmedo del aire interior 19°C, temperatura de bulbo seco del aire exterior 35°C, temperatura de bulbo húmedo del aire exterior 24°C), EER 3,97, EER al 50% de la carga 6,7, SEER 7,44, consumo eléctrico nominal en refrigeración 5,64 kW, rango de funcionamiento de temperatura de bulbo seco del aire exterior en refrigeración desde -10 hasta 46°C, potencia calorífica nominal 22,4 kW (temperatura de bulbo seco del aire interior 20°C, temperatura de bulbo seco del aire exterior 7°C, temperatura de bulbo húmedo del aire exterior 6°C), COP 4,24, COP al 50% de la carga 4,8, SCOP 4,5, consumo eléctrico nominal en calefacción 5,28 kW, rango de funcionamiento de temperatura de bulbo húmedo del aire exterior en calefacción desde -25 hasta 15,5°C, de 1690x990x780 mm, 228 kg, potencia sonora en refrigeración 75 dBA, presión sonora en refrigeración 53 dBA, potencia sonora en calefacción 76 dBA, presión sonora en calefacción 56 dBA, caudal de aire 9900 m³/h, compresores tipo Triple Rotary, con tecnología Inverter, con capacidad de conexión de hasta 18 unidades interiores. (material) | 1 | 12480 | 12480.000 |
| mo005 | h | Oficial 1ª instalador de climatización. (mano de obra) | 5.987 | 23.16 | 138.659 |
| mo104 | h | Ayudante instalador de climatización. (mano de obra) | 5.987 | 21.75 | 130.217 |
| % | % | Costes directos complementarios | 2 % | 12748.876 | 254.978 |
|  |  | Costes directos |  |  | 13003.854 |

## Recursos

**mt42tsb016a** Ud Unidad exterior de aire acondicionado SMMS-u
Datos técnicos: Coste energético 10475.977 MJ; Emisión de CO2 716.916 kg
Residuos:
- embalaje: re150101 Envases de papel y cartón. (componente de residuo); rendimiento 0.18 kg; Código LER 15 01 01; Masa del elemento 1 kg; Volumen 0.001333 m3
- embalaje: re170203 Plástico. (componente de residuo); rendimiento 0.09 kg; Código LER 17 02 03; Masa del elemento 1 kg; Volumen 0.001667 m3
