# Sistema de calefacción y refrigeración por suelo radiante, con capa de mortero, "ALB"

- Propiedad del archivo: CYPE Ingenieros S.A.
- Formato: FIEBDC-3/2016
- Programa: Generador de precios de la construcción. CYPE Ingenieros, S.A.
- Fecha: 03/10/2024
- Ámbito geográfico: Región de Murcia
- Divisa: EUR
- Costes indirectos: 3 %
- IVA: 21 %

## I Instalaciones

### IC Calefacción, refrigeración, climatización y A.C.S.

#### ICE Emisores por agua para calefacción y refrigeración

**ICE108** m² Sistema de calefacción y refrigeración por suelo radiante, con capa de mortero, "ALB".
Sistema de calefacción por suelo radiante "ALB", compuesto por: film de polietileno de baja densidad, de 300 µm de espesor, para formación de barrera antihumedad; panel aislante liso de poliestireno expandido, de 1000x500 mm y 25 mm de espesor, con lámina superficial de aluminio, difusora del calor, de 0,25 mm de espesor, resistencia térmica 0,75 m²K/W, modelo Difutec; tubo multicapa formado por una capa exterior de polietileno resistente a la temperatura (PE-RT), una capa intermedia de aluminio de 0,2 mm de espesor soldada a testa y una capa interior de polietileno resistente a la temperatura (PE-RT), de 17 mm de diámetro exterior y 2 mm de espesor; grapas de plástico para fijación del tubo al panel liso; banda de espuma de polietileno de estructura celular cerrada, de 7x137 mm, para formación de zócalo perimetral; perfil de espuma de polietileno, de 100x9 mm, con base autoadhesiva, para formación de junta de dilatación; y mortero confeccionado en obra, con 300 kg/m³ de cemento, dosificación 1:5, de 50 mm de espesor, con aditivo superplastificante para mortero, potenciador de la resistencia, de la impermeabilidad y de la durabilidad del mortero. Totalmente montado, conexionado y probado.
Incluye: Preparación y limpieza de la superficie de apoyo. Replanteo de la instalación. Extendido del film de polietileno. Fijación del zócalo perimetral. Colocación de los paneles. Replanteo de la tubería. Colocación y fijación de las tuberías. Realización de pruebas de servicio.
Criterio de medición de proyecto: Superficie útil, medida según documentación gráfica de Proyecto.
Criterio de medición de obra: Se medirá la superficie realmente ejecutada según especificaciones de Proyecto.

| Código | Ud | Descripción | Rendimiento | Precio | Importe |
|---|---|---|---|---|---|
| mt38alb120a | m² | Film de polietileno de baja densidad, de 300 µm de espesor, "ALB". (material) | 1.1 | 4.01 | 4.411 |
| mt38alb115b | m | Banda de espuma de polietileno de estructura celular cerrada, de 7x137 mm, "ALB", con película termosoldada de polietileno, de 160 mm. (material) | 1.1 | 1.59 | 1.749 |
| mt38alb110a | m | Perfil de espuma de polietileno, de 100x9 mm, con base autoadhesiva, "ALB". (material) | 0.05 | 10.66 | 0.533 |
| mt17alb009a | m² | Panel aislante liso de poliestireno expandido, de 1000x500 mm y 25 mm de espesor, con lámina superficial de aluminio, difusora del calor, de 0,25 mm de espesor, resistencia térmica 0,75 m²K/W, modelo Difutec "ALB", provisto de solapas autoadhesivas y cuadrícula serigrafiada de guía. (material) | 1 | 25.2 | 25.200 |
| mt37alb200a | m | Tubo multicapa formado por una capa exterior de polietileno resistente a la temperatura (PE-RT), una capa intermedia de aluminio de 0,2 mm de espesor soldada a testa y una capa interior de polietileno resistente a la temperatura (PE-RT), de 17 mm de diámetro exterior y 2 mm de espesor, "ALB", suministrado en rollos de 200 m de longitud. (material) | 20 | 2.33 | 46.600 |
| mt17alb001a | Ud | Grapa de plástico, "ALB", para fijación del tubo al panel liso. (material) | 40 | 0.12 | 4.800 |
| mt08aaa010a | m³ | Agua. (material) | 0.008 | 1.5 | 0.012 |
| mt01arg005a | t | Arena de cantera, para mortero preparado en obra. (material) | 0.075 | 18 | 1.350 |
| mt08cem011a | kg | Cemento Portland CEM II/B-L 32,5 R, color gris, en sacos, según UNE-EN 197-1. (material) | 15 | 0.1 | 1.500 |
| mt38alb135a | l | Aditivo superplastificante para mortero, potenciador de la resistencia, de la impermeabilidad y de la durabilidad del mortero, "ALB". (material) | 0.16 | 5.42 | 0.867 |
| mq06hor010 | h | Hormigonera eléctrica con una capacidad de amasado de 160 l. (maquinaria) | 0.03 | 3.45 | 0.104 |
| mo004 | h | Oficial 1ª calefactor. (mano de obra) | 0.667 | 23.16 | 15.448 |
| mo103 | h | Ayudante calefactor. (mano de obra) | 0.667 | 21.75 | 14.507 |
| mo031 | h | Oficial 1ª aplicador de mortero autonivelante. (mano de obra) | 0.1 | 22.53 | 2.253 |
| mo069 | h | Ayudante aplicador de mortero autonivelante. (mano de obra) | 0.1 | 21.78 | 2.178 |
| % | % | Costes directos complementarios | 2 % | 121.512 | 2.430 |
|  |  | Costes directos |  |  | 123.942 |

Residuos:
- colocación: mt38alb120a Film de polietileno de baja densidad, de 300 µm de espesor, "ALB"; factor de residuo 0.06
- colocación: mt38alb115b; factor de residuo 0.0599104
- colocación: mt38alb110a Perfil de espuma de polietileno, de 100x9 mm, con base autoadhesiva, "ALB"; factor de residuo 0.058873
- colocación: mt17alb009a; factor de residuo 0.024
- colocación: mt37alb200a; factor de residuo 0.0275046
- colocación: mt01arg005a Arena de cantera, para mortero preparado en obra; factor de residuo 0.00501329
- colocación: mt08cem011a Cemento Portland CEM II/B-L 32,5 R, color gris, en sacos, según UNE-EN 197-1; factor de residuo 0.01512
- colocación: mt38alb135a; factor de residuo 0.055

## Recursos

**mt38alb120a** m² Film de polietileno de baja densidad, de 300 µm de espesor, "ALB"
Datos técnicos: Coste energético 40.148 MJ; Emisión de CO2 1.457 kg; Código LER 17 06 04; Masa del elemento 0.276 kg; Volumen 0.00046 m3
Residuos:
- embalaje: re170203 Plástico. (componente de residuo); rendimiento 0.024 kg; Código LER 17 02 03; Masa del elemento 1 kg; Volumen 0.001667 m3

**mt38alb115b** m Banda de espuma de polietileno de estructura celular cerrada
Datos técnicos: Coste energético 9.285 MJ; Emisión de CO2 0.331 kg; Código LER 17 06 04; Masa del elemento 0.067 kg; Volumen 0.000112 m3
Residuos:
- embalaje: re170203 Plástico; rendimiento 0.001 kg

**mt38alb110a** m Perfil de espuma de polietileno, de 100x9 mm, con base autoadhesiva, "ALB"
Datos técnicos: Coste energético 8.803 MJ; Emisión de CO2 0.315 kg; Código LER 17 06 04; Masa del elemento 0.063 kg; Volumen 0.000105 m3
Residuos:
- embalaje: re170203 Plástico; rendimiento 0.002 kg

**mt17alb009a** m² Panel aislante liso de poliestireno expandido
Datos técnicos: Coste energético 137.556 MJ; Emisión de CO2 4.748 kg; Código LER 17 06 04; Masa del elemento 1.46 kg; Volumen 0.002433 m3
Residuos:
- embalaje: re170203 Plástico; rendimiento 0.034 kg

**mt37alb200a** m Tubo multicapa formado por una capa exterior de polietileno resistente a la temperatura (PE-RT)
Datos técnicos: Coste energético 14.062 MJ; Emisión de CO2 0.648 kg; Código LER 17 02 03; Masa del elemento 0.109 kg; Volumen 0.000182 m3

**mt08aaa010a** m³ Agua
Datos técnicos: Coste energético 60.000 MJ; Emisión de CO2 30.000 kg

**mt01arg005a** t Arena de cantera, para mortero preparado en obra
Datos técnicos: Coste energético 75.000 MJ; Emisión de CO2 4.000 kg; Código LER 01 04 08; Masa del elemento 1000 kg; Volumen 0.666667 m3

**mt08cem011a** kg Cemento Portland CEM II/B-L 32,5 R, color gris, en sacos, según UNE-EN 197-1
Datos técnicos: Coste energético 7.009 MJ; Emisión de CO2 0.899 kg; Código LER 17 01 01; Masa del elemento 1 kg; Volumen 0.000667 m3
Residuos:
- embalaje: re150101 Envases de papel y cartón. (componente de residuo); rendimiento 0.011 kg; Código LER 15 01 01; Masa del elemento 1 kg; Volumen 0.001333 m3
- embalaje: re170203 Plástico; rendimiento 0.002 kg

**mt38alb135a** l Aditivo superplastificante para mortero
Datos técnicos: Coste energético 38.429 MJ; Emisión de CO2 2.179 kg; Código LER 17 09 04; Masa del elemento 1.1 kg; Volumen 0.000733 m3
Residuos:
- embalaje: re170203 Plástico; rendimiento 0.023 kg
