# Caldera a gas, doméstica, convencional, mural, para calefacción

- Propiedad del archivo: CYPE Ingenieros S.A.
- Formato: FIEBDC-3/2016
- Programa: Generador de precios de la construcción. CYPE Ingenieros, S.A.
- Fecha: 08/03/2024
- Ámbito geográfico: Región de Murcia
- Divisa: EUR
- Costes indirectos: 3 %
- IVA: 21 %

## I Instalaciones

### IC Calefacción, refrigeración, climatización y A.C.S.

#### ICG Calderas a gas

**ICG031** Ud Caldera a gas, doméstica, convencional, mural, para calefacción.
Caldera mural a gas butano y propano, sólo calefacción, cámara de combustión estanca, potencia modulante de 9 a 30 kW, dimensiones 850x440x370 mm, encendido electrónico y seguridad por ionización, sin llama piloto, panel de mandos con display digital, vaso de expansión, kit estándar de evacuación de humos y plantilla de montaje. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38cmj016e | Ud | Caldera mural a gas butano y propano, sólo calefacción, cámara de combustión estanca, potencia modulante de 9 a 30 kW, dimensiones 850x440x370 mm, encendido electrónico y seguridad por ionización, sin llama piloto, panel de mandos con display digital, vaso de expansión, kit estándar de evacuación de humos y plantilla de montaje. (material) | 1 | 1610.2 | 1610.200 |
| mt38www010 | Ud | Material auxiliar para instalaciones de calefacción. (material) | 1 | 1.68 | 1.680 |
| mo004 | h | Oficial 1ª calefactor. (mano de obra) | 2.985 | 23.16 | 69.133 |
| mo103 | h | Ayudante calefactor. (mano de obra) | 2.985 | 21.75 | 64.924 |
| % | % | Costes directos complementarios | 2 % | 1745.937 | 34.919 |
|  |  | Costes directos |  |  | 1780.856 |

## Recursos

**mt38cmj016e** Ud Caldera mural a gas butano y propano
Datos técnicos: Coste energético 1320.025 MJ; Emisión de CO2 105.959 kg
Residuos:
- embalaje: re150101 Envases de papel y cartón. (componente de residuo); rendimiento 2.229 kg; Código LER 15 01 01; Masa del elemento 1 kg; Volumen 0.001333 m3
- embalaje: re170201 Madera. (componente de residuo); rendimiento 0.613 kg; Código LER 17 02 01; Masa del elemento 1 kg; Volumen 0.000909 m3
