# Sistema de calefacción por pared radiante eléctrica

- Propiedad del archivo: CYPE Ingenieros S.A.
- Formato: FIEBDC-3/2016
- Programa: Generador de precios de la construcción. CYPE Ingenieros, S.A.
- Fecha: 03/10/2024
- Ámbito geográfico: Región de Murcia
- Divisa: EUR
- Costes indirectos: 3 %
- IVA: 21 %

## I Instalaciones

### IC Calefacción, refrigeración, climatización y A.C.S.

#### ICM Emisores eléctricos para calefacción

**ICM056** m² Sistema de calefacción por pared radiante eléctrica.
Sistema de calefacción por pared radiante eléctrica, compuesto por lámina de polipropileno, suministrada en rollos de 12,5x1 m y 5,5 mm de espesor, adherida al soporte con adhesivo cementoso aplicado en capa fina y cable calefactor eléctrico, con una potencia de 120 W/m², para revestir.
Incluye: Limpieza y preparación de la superficie soporte. Aplicación del adhesivo en capa fina para soporte de la lámina de desolidarización. Colocación y fijación de la lámina de desolidarización. Colocación del cable calefactor sobre la lámina de desolidarización. Conexionado y comprobación de su correcto funcionamiento.
Criterio de medición de proyecto: Superficie útil, medida según documentación gráfica de Proyecto.
Criterio de medición de obra: Se medirá la superficie realmente ejecutada según especificaciones de Proyecto.

| Código | Ud | Descripción | Rendimiento | Precio | Importe |
|---|---|---|---|---|---|
| mt09mcr010 | kg | Adhesivo cementoso de uso exclusivo para interiores y apto para calefacción por suelo radiante. (material) | 2 | 0.22 | 0.440 |
| mt38sch015f | m² | Lámina de polipropileno, de estructura nodular en su cara superior y revestida de geotextil no tejido en su cara inferior, para soporte del cable calefactor eléctrico, con funciones de desolidarización y equilibrio de la presión de vapor, suministrada en rollos de 12,5x1 m y 5,5 mm de espesor. (material) | 1 | 20.94 | 20.940 |
| mt38sch400bub | Ud | Bobina de cable calefactor eléctrico, con una potencia de 120 W/m², para calefacción de 0,25 m² con una potencia total de 30 W, una longitud total de 4 m y una longitud de cable frío de 4 m, para instalación sobre lámina de desolidarización, con pieza de conexión en un extremo. (material) | 4 | 119.81 | 479.240 |
| mt08aaa010a | m³ | Agua. (material) | 0.004 | 1.5 | 0.006 |
| mo004 | h | Oficial 1ª calefactor. (mano de obra) | 0.249 | 23.16 | 5.767 |
| mo103 | h | Ayudante calefactor. (mano de obra) | 0.249 | 21.75 | 5.416 |
| % | % | Costes directos complementarios | 2 % | 511.809 | 10.236 |
|  |  | Costes directos |  |  | 522.045 |

Residuos:
- colocación: mt09mcr010 Adhesivo cementoso de uso exclusivo para interiores y apto para calefacción por suelo radiante; factor de residuo 0.07
- colocación: mt38sch015f; factor de residuo 0.035

## Recursos

**mt09mcr010** kg Adhesivo cementoso de uso exclusivo para interiores y apto para calefacción por suelo radiante
Datos técnicos: Coste energético 3.871 MJ; Emisión de CO2 0.344 kg; Código LER 17 09 04; Masa del elemento 1 kg; Volumen 0.000667 m3
Residuos:
- embalaje: re170203 Plástico. (componente de residuo); rendimiento 0.003 kg; Código LER 17 02 03; Masa del elemento 1 kg; Volumen 0.001667 m3

**mt38sch015f** m² Lámina de polipropileno
Datos técnicos: Coste energético 138.228 MJ; Emisión de CO2 4.389 kg; Código LER 17 06 04; Masa del elemento 1.452 kg; Volumen 0.00242 m3
Residuos:
- embalaje: re170203 Plástico; rendimiento 0.034 kg

**mt08aaa010a** m³ Agua
Datos técnicos: Coste energético 60.000 MJ; Emisión de CO2 30.000 kg
