# Visera contra la lluvia para conducto circular

- Propiedad del archivo: CYPE Ingenieros S.A.
- Formato: FIEBDC-3/2016
- Programa: Generador de precios de la construcción. CYPE Ingenieros, S.A.
- Fecha: 08/03/2024
- Ámbito geográfico: Región de Murcia
- Divisa: EUR
- Costes indirectos: 3 %
- IVA: 21 %

## I Instalaciones

### IC Calefacción, refrigeración, climatización y A.C.S.

#### ICR Sistemas de conducción de aire

**ICR130** Ud Visera contra la lluvia para conducto circular.
Visera contra la lluvia de acero galvanizado, para conducto de 500 mm de diámetro, con malla de protección contra la entrada de hojas y pájaros.
Incluye: Colocación y fijación de la visera.
Criterio de medición de proyecto: Número de unidades previstas, según documentación gráfica de Proyecto.
Criterio de medición de obra: Se medirá el número de unidades realmente ejecutadas según especificaciones de Proyecto.

| Código | Ud | Descripción | Rendimiento | Precio | Importe |
|---|---|---|---|---|---|
| mt42svs500kk | Ud | Visera contra la lluvia de acero galvanizado, para conducto de 500 mm de diámetro, con malla de protección contra la entrada de hojas y pájaros. (material) | 1 | 160.78 | 160.780 |
| mo005 | h | Oficial 1ª instalador de climatización. (mano de obra) | 0.1 | 23.16 | 2.316 |
| mo104 | h | Ayudante instalador de climatización. (mano de obra) | 0.1 | 21.75 | 2.175 |
| % | % | Costes directos complementarios | 2 % | 165.271 | 3.305 |
|  |  | Costes directos |  |  | 168.576 |

## Recursos

**mt42svs500kk** Ud Visera contra la lluvia de acero galvanizado
Datos técnicos: Coste energético 8.011 MJ; Emisión de CO2 0.532 kg
Residuos:
- embalaje: re150101 Envases de papel y cartón. (componente de residuo); rendimiento 0.164 kg; Código LER 15 01 01; Masa del elemento 1 kg; Volumen 0.001333 m3
- embalaje: re170203 Plástico. (componente de residuo); rendimiento 0.082 kg; Código LER 17 02 03; Masa del elemento 1 kg; Volumen 0.001667 m3
