# Recuperador de calor y humedad aire-aire, con batería de agua. Instalación en techo

- Propiedad del archivo: CYPE Ingenieros S.A.
- Formato: FIEBDC-3/2016
- Programa: Generador de precios de la construcción. CYPE Ingenieros, S.A.
- Fecha: 08/03/2024
- Ámbito geográfico: Región de Murcia
- Divisa: EUR
- Costes indirectos: 3 %
- IVA: 21 %

## I Instalaciones

### IC Calefacción, refrigeración, climatización y A.C.S.

#### ICR Sistemas de conducción de aire

**ICR117** Ud Recuperador de calor y humedad aire-aire, con batería de agua. Instalación en techo.
Recuperador de calor aire-aire, clase de eficiencia energética A, caudal de aire 300 m³/h, consumo eléctrico 163 W, eficiencia de recuperación calorífica 92%, dimensiones 310x1185x644 mm, peso 37 kg, presión estática de aire nominal 300 Pa, alimentación monofásica (230V/50Hz), con conexiones de 160 mm de diámetro, conexiones de 160 mm de diámetro, intercambiador de placas de flujo cruzado extraíble para su limpieza, ventiladores centrífugos con motor de tipo EC de bajo consumo, filtro de aire ISO 60% (G4), 2 entradas analógicas 0-10V y bypass con servomotor para cambio de modo de operación de recuperación a free-cooling; batería de agua para poscalentamiento. Instalación en techo.
Incluye: Replanteo. Colocación y fijación. Conexionado y comprobación de su correcto funcionamiento.
Criterio de medición de proyecto: Número de unidades previstas, según documentación gráfica de Proyecto.
Criterio de medición de obra: Se medirá el número de unidades realmente ejecutadas según especificaciones de Proyecto.

| Código | Ud | Descripción | Rendimiento | Precio | Importe |
|---|---|---|---|---|---|
| mt42wol092e | Ud | Recuperador de calor aire-aire, clase de eficiencia energética A, caudal de aire 300 m³/h, consumo eléctrico 163 W, eficiencia de recuperación calorífica 92%, dimensiones 310x1185x644 mm, peso 37 kg, presión estática de aire nominal 300 Pa, alimentación monofásica (230V/50Hz), con conexiones de 160 mm de diámetro, conexiones de 160 mm de diámetro, intercambiador de placas de flujo cruzado extraíble para su limpieza, ventiladores centrífugos con motor de tipo EC de bajo consumo, filtro de aire ISO 60% (G4), 2 entradas analógicas 0-10V y bypass con servomotor para cambio de modo de operación de recuperación a free-cooling. (material) | 1 | 2534.03 | 2534.030 |
| mt42wol609b | Ud | Intercambiador entálpico para recuperación de calor y humedad, para recuperador de calor. (material) | 1 | 1608.75 | 1608.750 |
| mt42wol611a | Ud | Batería de agua para poscalentamiento, de 1000 W, para recuperador de calor. (material) | 1 | 436.8 | 436.800 |
| mo005 | h | Oficial 1ª instalador de climatización. (mano de obra) | 0.697 | 23.16 | 16.143 |
| mo104 | h | Ayudante instalador de climatización. (mano de obra) | 0.697 | 21.75 | 15.160 |
| % | % | Costes directos complementarios | 2 % | 4610.883 | 92.218 |
|  |  | Costes directos |  |  | 4703.101 |
