# Tubería de distribución de agua, para circuito primario de sistemas solares térmicos

- Propiedad del archivo: CYPE Ingenieros S.A.
- Formato: FIEBDC-3/2016
- Programa: Generador de precios de la construcción. CYPE Ingenieros, S.A.
- Fecha: 03/10/2024
- Ámbito geográfico: Región de Murcia
- Divisa: EUR
- Costes indirectos: 3 %
- IVA: 21 %

## I Instalaciones

### IC Calefacción, refrigeración, climatización y A.C.S.

#### ICS Sistemas de conducción de agua

**ICS013** m Tubería de distribución de agua, para circuito primario de sistemas solares térmicos.
Tubería de distribución de mezcla de agua y anticongelante para circuito primario de sistemas solares térmicos formada por tubo de cobre rígido con pared de 1 mm de espesor y 13/15 mm de diámetro, colocado superficialmente en el interior del edificio, con aislamiento mediante coquilla flexible de espuma elastomérica. Incluso material auxiliar para montaje y sujeción a la obra, accesorios y piezas especiales.
Incluye: Replanteo. Colocación y fijación de tuberías, accesorios y piezas especiales. Colocación del aislamiento. Realización de pruebas de servicio.
Criterio de medición de proyecto: Longitud medida según documentación gráfica de Proyecto.
Criterio de medición de obra: Se medirá la longitud realmente ejecutada según especificaciones de Proyecto.

| Código | Ud | Descripción | Rendimiento | Precio | Importe |
|---|---|---|---|---|---|
| mt37tca400b | Ud | Material auxiliar para montaje y sujeción a la obra de las tuberías de cobre rígido, de 13/15 mm de diámetro. (material) | 1 | 0.24 | 0.240 |
| mt37tca010be | m | Tubo de cobre rígido con pared de 1 mm de espesor y 13/15 mm de diámetro, según UNE-EN 1057, con el precio incrementado el 20% en concepto de accesorios y piezas especiales. (material) | 1 | 5.78 | 5.780 |
| mt17coe050bc | m | Coquilla de espuma elastomérica, de 16 mm de diámetro interior y 22,0 mm de espesor (equivalente a 25,0 mm de RITE IT 1.2.4.2) mm de espesor, a base de caucho sintético flexible, de estructura celular cerrada. (material) | 1 | 6.8 | 6.800 |
| mt17coe110 | l | Adhesivo para coquilla elastomérica. (material) | 0.025 | 19.01 | 0.475 |
| mo004 | h | Oficial 1ª calefactor. (mano de obra) | 0.219 | 23.16 | 5.072 |
| mo103 | h | Ayudante calefactor. (mano de obra) | 0.219 | 21.75 | 4.763 |
| % | % | Costes directos complementarios | 2 % | 23.130 | 0.463 |
|  |  | Costes directos |  |  | 23.593 |

Residuos:
- colocación: mt37tca010be; factor de residuo 0.042459
- colocación: mt17coe050bc; factor de residuo 0.0675535

## Recursos

**mt37tca010be** m Tubo de cobre rígido con pared de 1 mm de espesor y 13/15 mm de diámetro
Datos técnicos: Coste energético 14.375 MJ; Emisión de CO2 0.277 kg; Código LER 17 04 01; Masa del elemento 0.39 kg; Volumen 0.00026 m3

**mt17coe050bc** m Coquilla de espuma elastomérica
Datos técnicos: Coste energético 3.138 MJ; Emisión de CO2 0.138 kg; Código LER 17 02 03; Masa del elemento 0.0327 kg; Volumen 0.000054 m3
Residuos:
- embalaje: re170203 Plástico. (componente de residuo); rendimiento 0.002 kg; Código LER 17 02 03; Masa del elemento 1 kg; Volumen 0.001667 m3
