# Contador calorífico

- Propiedad del archivo: CYPE Ingenieros S.A.
- Formato: FIEBDC-3/2016
- Programa: Generador de precios de la construcción. CYPE Ingenieros, S.A.
- Fecha: 03/10/2024
- Ámbito geográfico: Región de Murcia
- Divisa: EUR
- Costes indirectos: 3 %
- IVA: 21 %

## I Instalaciones

### IC Calefacción, refrigeración, climatización y A.C.S.

#### ICS Sistemas de conducción de agua

**ICS085** Ud Contador calorífico.
Contador de energía, diámetro nominal 3/4", para caudal nominal 2,5 m³/h, formado por un contador volumétrico por ultrasonidos, un módulo electrónico para lectura de datos, extraíble, para medición de temperaturas del contador de energía entre 5°C y 150°C, con módulo para lectura a distancia del contador mediante bus de comunicación M-bus, dos sondas de temperatura Pt 1000, una para la ida y otra para el retorno y dos entradas de impulsos para contadores de A.C.S. con T portasonda de temperatura, de 3/4" de diámetro.
Incluye: Replanteo. Colocación. Conexionado. Comprobación de su correcto funcionamiento.
Criterio de medición de proyecto: Número de unidades previstas, según documentación gráfica de Proyecto.
Criterio de medición de obra: Se medirá el número de unidades realmente ejecutadas según especificaciones de Proyecto.

| Código | Ud | Descripción | Rendimiento | Precio | Importe |
|---|---|---|---|---|---|
| mt38alb729a | Ud | Contador de energía, diámetro nominal 3/4", para caudal nominal 2,5 m³/h, formado por un contador volumétrico por ultrasonidos, un módulo electrónico para lectura de datos, extraíble, para medición de temperaturas del contador de energía entre 5°C y 150°C, con módulo para lectura a distancia del contador mediante bus de comunicación M-bus, dos sondas de temperatura Pt 1000, una para la ida y otra para el retorno y dos entradas de impulsos para contadores de A.C.S. (material) | 1 | 359.78 | 359.780 |
| mt38alb732b | Ud | Juego de racores, de 3/4" de diámetro, para contador de energía. (material) | 1 | 5.39 | 5.390 |
| mt38alb731b | Ud | T portasonda de temperatura, de 3/4" de diámetro, para contador de energía. (material) | 2 | 10.02 | 20.040 |
| mt38www012 | Ud | Material auxiliar para instalaciones de calefacción y A.C.S. (material) | 0.05 | 2.1 | 0.105 |
| mo004 | h | Oficial 1ª calefactor. (mano de obra) | 0.398 | 23.16 | 9.218 |
| % | % | Costes directos complementarios | 2 % | 394.533 | 7.891 |
|  |  | Costes directos |  |  | 402.424 |

## Recursos

**mt38alb729a** Ud Contador de energía
Datos técnicos: Coste energético 0.046 MJ; Emisión de CO2 0.073 kg
Residuos:
- embalaje: re150101 Envases de papel y cartón. (componente de residuo); rendimiento 0.086 kg; Código LER 15 01 01; Masa del elemento 1 kg; Volumen 0.001333 m3

**mt38alb732b** Ud Juego de racores, de 3/4" de diámetro, para contador de energía
Datos técnicos: Coste energético 0.039 MJ; Emisión de CO2 0.061 kg
Residuos:
- embalaje: re150101 Envases de papel y cartón; rendimiento 0.072 kg

**mt38alb731b** Ud T portasonda de temperatura, de 3/4" de diámetro, para contador de energía
Datos técnicos: Coste energético 0.039 MJ; Emisión de CO2 0.061 kg
Residuos:
- embalaje: re150101 Envases de papel y cartón; rendimiento 0.072 kg
