# Equipo aire-agua, bomba de calor aerotérmica, para producción de A.C.S. y calefacción

- Propiedad del archivo: CYPE Ingenieros S.A.
- Formato: FIEBDC-3/2016
- Programa: Generador de precios de la construcción. CYPE Ingenieros, S.A.
- Fecha: 08/03/2024
- Ámbito geográfico: Región de Murcia
- Divisa: EUR
- Costes indirectos: 3 %
- IVA: 21 %

## I Instalaciones

### IC Calefacción, refrigeración, climatización y A.C.S.

#### ICV Unidades centralizadas para calefacción, refrigeración, climatización y A.C.S.

**ICV048** Ud Equipo aire-agua, bomba de calor aerotérmica, para producción de A.C.S. y calefacción.
Equipo aire-agua bomba de calor aerotérmica, para producción de A.C.S. y calefacción, formado por unidad exterior bomba de calor, para gas R-32, con compresor swing, alimentación monofásica (230V/50Hz), potencia calorífica 4,6 kW, y consumo eléctrico 1,26 kW, con temperatura de bulbo seco del aire exterior 7°C y temperatura de salida del agua de la unidad interior 45°C, potencia calorífica 4,3 kW, COP 5,1 y consumo eléctrico 0,84 kW, con temperatura de bulbo seco del aire exterior 7°C y temperatura de salida del agua de la unidad interior 35°C, y, con temperatura de bulbo seco del aire exterior 35°C y temperatura de salida del agua de la unidad interior 7°C, y, con temperatura de bulbo seco del aire exterior 35°C y temperatura de salida del agua de la unidad interior 18°C, potencia sonora 58 dBA, dimensiones 740x884x388 mm, peso 58,5 kg, diámetro de conexión de la tubería de gas 5/8", diámetro de conexión de la tubería de líquido 1/4", rango de funcionamiento de temperatura del aire exterior en calefacción desde -25 hasta 25°C, rango de funcionamiento de temperatura del aire exterior en producción de A.C.S., en combinación con unidad interior, desde -25 hasta 35°C, clase de eficiencia energética en calefacción A+++; unidad interior, para gas R-32, con interacumulador de A.C.S. de 180 l, dimensiones 1650x595x625 mm, presión sonora 28 dBA, peso 131 kg, clase de eficiencia energética en A.C.S. A+, perfil de consumo L, color blanco, resistencia eléctrica de apoyo de kW, rango de temperatura de salida de agua para calefacción desde 25 hasta 65°C, rango de temperatura de salida de A.C.S. desde 25 hasta 70°C. Totalmente montada, conexionada y puesta en marcha por la empresa instaladora para la comprobación de su correcto funcionamiento.
Criterio de valoración económica: El precio no incluye los elementos antivibratorios de suelo.
Incluye: Replanteo de la unidad. Colocación y fijación de la unidad y sus accesorios. Conexionado con las redes de conducción de agua, eléctrica y de recogida de condensados. Puesta en marcha.
Criterio de medición de proyecto: Número de unidades previstas, según documentación gráfica de Proyecto.
Criterio de medición de obra: Se medirá el número de unidades realmente ejecutadas según especificaciones de Proyecto.

| Código | Ud | Descripción | Rendimiento | Precio | Importe |
|---|---|---|---|---|---|
| mt42dai347a | Ud | Unidad exterior bomba de calor, para gas R-32, con compresor swing, alimentación monofásica (230V/50Hz), potencia calorífica 4,6 kW, y consumo eléctrico 1,26 kW, con temperatura de bulbo seco del aire exterior 7°C y temperatura de salida del agua de la unidad interior 45°C, potencia calorífica 4,3 kW, COP 5,1 y consumo eléctrico 0,84 kW, con temperatura de bulbo seco del aire exterior 7°C y temperatura de salida del agua de la unidad interior 35°C, y, con temperatura de bulbo seco del aire exterior 35°C y temperatura de salida del agua de la unidad interior 7°C, y, con temperatura de bulbo seco del aire exterior 35°C y temperatura de salida del agua de la unidad interior 18°C, potencia sonora 58 dBA, dimensiones 740x884x388 mm, peso 58,5 kg, diámetro de conexión de la tubería de gas 5/8", diámetro de conexión de la tubería de líquido 1/4", rango de funcionamiento de temperatura del aire exterior en calefacción desde -25 hasta 25°C, rango de funcionamiento de temperatura del aire exterior en producción de A.C.S., en combinación con unidad interior, desde -25 hasta 35°C, clase de eficiencia energética en calefacción A+++. (material) | 1 | 2301.98 | 2301.980 |
| mt42dai390a | Ud | Unidad interior, para gas R-32, con interacumulador de A.C.S. de 180 l, dimensiones 1650x595x625 mm, presión sonora 28 dBA, peso 131 kg, clase de eficiencia energética en A.C.S. A+, perfil de consumo L, color blanco, resistencia eléctrica de apoyo de kW, rango de temperatura de salida de agua para calefacción desde 25 hasta 65°C, rango de temperatura de salida de A.C.S. desde 25 hasta 70°C. (material) | 1 | 5148 | 5148.000 |
| mt37sve010e | Ud | Válvula de esfera de latón niquelado para roscar de 1 1/4". (material) | 2 | 16.78 | 33.560 |
| mt37sve010d | Ud | Válvula de esfera de latón niquelado para roscar de 1". (material) | 2 | 12.15 | 24.300 |
| mo005 | h | Oficial 1ª instalador de climatización. (mano de obra) | 1.831 | 23.16 | 42.406 |
| mo104 | h | Ayudante instalador de climatización. (mano de obra) | 1.831 | 21.75 | 39.824 |
| % | % | Costes directos complementarios | 2 % | 7590.070 | 151.801 |
|  |  | Costes directos |  |  | 7741.871 |

## Recursos

**mt42dai347a** Ud Unidad exterior bomba de calor
Datos técnicos: Coste energético 2589.119 MJ; Emisión de CO2 149.459 kg
Residuos:
- embalaje: re150101 Envases de papel y cartón. (componente de residuo); rendimiento 2.309 kg; Código LER 15 01 01; Masa del elemento 1 kg; Volumen 0.001333 m3
- embalaje: re170201 Madera. (componente de residuo); rendimiento 0.623 kg; Código LER 17 02 01; Masa del elemento 1 kg; Volumen 0.000909 m3

**mt37sve010e** Ud Válvula de esfera de latón niquelado para roscar de 1 1/4"
Datos técnicos: Coste energético 1282.649 MJ; Emisión de CO2 86.201 kg
Residuos:
- embalaje: re150101 Envases de papel y cartón; rendimiento 0.072 kg

**mt37sve010d** Ud Válvula de esfera de latón niquelado para roscar de 1"
Datos técnicos: Coste energético 843.399 MJ; Emisión de CO2 56.701 kg
Residuos:
- embalaje: re150101 Envases de papel y cartón; rendimiento 0.072 kg
