# Detector de vibración, electrónico

- Propiedad del archivo: CYPE Ingenieros S.A.
- Formato: FIEBDC-3/2016
- Programa: Generador de precios de la construcción. CYPE Ingenieros, S.A.
- Fecha: 08/03/2024
- Ámbito geográfico: Región de Murcia
- Divisa: EUR
- Costes indirectos: 3 %
- IVA: 21 %

## I Instalaciones

### ID Seguridad

#### IDE Detectores sísmicos

**IDE010** Ud Detector de vibración, electrónico.
Detector de vibración electrónico, con control automático de sensibilidad, indicación del nivel de vibración, contador de impulsos, discriminación de falsas alarmas y memoria de alarma, contacto normalmente cerrado, sensibilidad regulable, posibilidad de conexión de hasta tres detectores esclavos y protección antiapertura. Instalación en puerta o en ventana. Incluso elementos de fijación.
Incluye: Replanteo. Fijación a la superficie soporte. Montaje, conexionado y comprobación de su correcto funcionamiento.
Criterio de medición de proyecto: Número de unidades previstas, según documentación gráfica de Proyecto.
Criterio de medición de obra: Se medirá el número de unidades realmente ejecutadas según especificaciones de Proyecto.

| Código | Ud | Descripción | Rendimiento | Precio | Importe |
|---|---|---|---|---|---|
| mt41ing090 | Ud | Detector de vibración electrónico, con control automático de sensibilidad, indicación del nivel de vibración, contador de impulsos, discriminación de falsas alarmas y memoria de alarma, contacto normalmente cerrado, sensibilidad regulable, posibilidad de conexión de hasta tres detectores esclavos y protección antiapertura, para instalar en puertas y ventanas. Incluso elementos de fijación (material) | 1 | 101.81 | 101.810 |
| mo006 | h | Oficial 1ª instalador de redes y equipos de detección y seguridad. (mano de obra) | 0.199 | 23.16 | 4.609 |
| mo105 | h | Ayudante instalador de redes y equipos de detección y seguridad. (mano de obra) | 0.199 | 21.75 | 4.328 |
| % | % | Costes directos complementarios | 2 % | 110.747 | 2.215 |
|  |  | Costes directos |  |  | 112.962 |
