# Comunicador telefónico GSM a central receptora de alarmas, con simulador de línea telefónica fija

- Propiedad del archivo: CYPE Ingenieros S.A.
- Formato: FIEBDC-3/2016
- Programa: Generador de precios de la construcción. CYPE Ingenieros, S.A.
- Fecha: 08/03/2024
- Ámbito geográfico: Región de Murcia
- Divisa: EUR
- Costes indirectos: 3 %
- IVA: 21 %

## I Instalaciones

### ID Seguridad

#### IDM Transmisores y comunicadores de alarma

**IDM010** Ud Comunicador telefónico GSM a central receptora de alarmas, con simulador de línea telefónica fija.
Comunicador telefónico GSM a central receptora de alarmas, con simulador de línea telefónica fija y envío de mensaje de alarma por SMS, alimentación a 12 V a través de central de alarmas, con generación de mensajes por fallo de línea fija, de test telefónico GSM, de batería baja y de alarma de entrada, línea de backup de salida, y programación a través de teléfono. Incluso elementos de fijación.
Incluye: Replanteo. Fijación al paramento. Montaje, conexionado y comprobación de su correcto funcionamiento.
Criterio de medición de proyecto: Número de unidades previstas, según documentación gráfica de Proyecto.
Criterio de medición de obra: Se medirá el número de unidades realmente ejecutadas según especificaciones de Proyecto.

| Código | Ud | Descripción | Rendimiento | Precio | Importe |
|---|---|---|---|---|---|
| mt41ing170d | Ud | Comunicador telefónico GSM a central receptora de alarmas, con simulador de línea telefónica fija y envío de mensaje de alarma por SMS, alimentación a 12 V a través de central de alarmas, con generación de mensajes por fallo de línea fija, de test telefónico GSM, de batería baja y de alarma de entrada, línea de backup de salida, y programación a través de teléfono. Incluso elementos de fijación. (material) | 1 | 565.87 | 565.870 |
| mo006 | h | Oficial 1ª instalador de redes y equipos de detección y seguridad. (mano de obra) | 0.249 | 23.16 | 5.767 |
| mo105 | h | Ayudante instalador de redes y equipos de detección y seguridad. (mano de obra) | 0.249 | 21.75 | 5.416 |
| % | % | Costes directos complementarios | 2 % | 577.053 | 11.541 |
|  |  | Costes directos |  |  | 588.594 |
