# Central microprocesada vía radio

- Propiedad del archivo: CYPE Ingenieros S.A.
- Formato: FIEBDC-3/2016
- Programa: Generador de precios de la construcción. CYPE Ingenieros, S.A.
- Fecha: 08/03/2024
- Ámbito geográfico: Región de Murcia
- Divisa: EUR
- Costes indirectos: 3 %
- IVA: 21 %

## I Instalaciones

### ID Seguridad

#### IDR Centrales de intrusión vía radio

**IDR010** Ud Central microprocesada vía radio.
Central microprocesada bidireccional con comunicación vía radio, para una capacidad máxima de 32 zonas con comunicación vía radio y 2 zonas cableadas, 8 detectores infrarrojos con cámara, 16 mandos, 3 teclados inalámbricos, 32 códigos de usuario y memoria de 1022 eventos, de 270x225x50 mm, con 3 tipos de armado, pantalla LCD, teclado integrado retroiluminado para programación, protección antiapertura, 1 salida de 100 mA, 2 salidas programables de 100 mA y posibilidad de equipamiento con 1 módulo GSM. Incluso elementos de fijación.
Incluye: Replanteo. Fijación al paramento. Montaje, conexionado y comprobación de su correcto funcionamiento.
Criterio de medición de proyecto: Número de unidades previstas, según documentación gráfica de Proyecto.
Criterio de medición de obra: Se medirá el número de unidades realmente ejecutadas según especificaciones de Proyecto.

| Código | Ud | Descripción | Rendimiento | Precio | Importe |
|---|---|---|---|---|---|
| mt41ing210a | Ud | Central microprocesada bidireccional con comunicación vía radio, para una capacidad máxima de 32 zonas con comunicación vía radio y 2 zonas cableadas, 8 detectores infrarrojos con cámara, 16 mandos, 3 teclados inalámbricos, 32 códigos de usuario y memoria de 1022 eventos, de 270x225x50 mm, con 3 tipos de armado, pantalla LCD, teclado integrado retroiluminado para programación, protección antiapertura, 1 salida de 100 mA, 2 salidas programables de 100 mA, posibilidad de control desde smartphone o tablet a través de la App y posibilidad de equipamiento con 1 módulo GSM. Incluso elementos de fijación. (material) | 1 | 433.59 | 433.590 |
| mo006 | h | Oficial 1ª instalador de redes y equipos de detección y seguridad. (mano de obra) | 1.493 | 23.16 | 34.578 |
| mo105 | h | Ayudante instalador de redes y equipos de detección y seguridad. (mano de obra) | 1.493 | 21.75 | 32.473 |
| % | % | Costes directos complementarios | 2 % | 500.641 | 10.013 |
|  |  | Costes directos |  |  | 510.654 |
