# Caja general de protección

- Propiedad del archivo: CYPE Ingenieros S.A.
- Formato: FIEBDC-3/2016
- Programa: Generador de precios de la construcción. CYPE Ingenieros, S.A.
- Fecha: 08/03/2024
- Ámbito geográfico: Región de Murcia
- Divisa: EUR
- Costes indirectos: 3 %
- IVA: 21 %

## I Instalaciones

### IE Eléctricas

#### IEC Cajas generales de protección

**IEC020** Ud Caja general de protección.
Suministro e instalación en el interior de hornacina mural de caja general de protección, equipada con bornes de conexión, bases unipolares previstas para colocar fusibles de intensidad máxima 40 A, esquema 2, para protección de la línea general de alimentación, formada por una envolvente aislante, precintable y autoventilada, según UNE-EN 60439-1, grado de inflamabilidad según se indica en UNE-EN 60439-3, con grados de protección IP43 según UNE 20324 e IK08 según UNE-EN 50102, que se cerrará con puerta metálica con grado de protección IK10 según UNE-EN 50102, protegida de la corrosión y con cerradura o candado. Normalizada por la empresa suministradora y preparada para acometida subterránea. Incluso fusibles y elementos de fijación y conexión con la conducción enterrada de puesta a tierra. Totalmente montada, conexionada y probada.
Incluye: Replanteo de la situación de los conductos y anclajes de la caja. Fijación del marco. Colocación de la puerta. Colocación de tubos y piezas especiales. Conexionado.
Criterio de medición de proyecto: Número de unidades previstas, según documentación gráfica de Proyecto.
Criterio de medición de obra: Se medirá el número de unidades realmente ejecutadas según especificaciones de Proyecto.

| Código | Ud | Descripción | Rendimiento | Precio | Importe |
|---|---|---|---|---|---|
| mt35cgp020ac | Ud | Caja general de protección, equipada con bornes de conexión, bases unipolares previstas para colocar fusibles de intensidad máxima 40 A, esquema 2, para protección de la línea general de alimentación, formada por una envolvente aislante, precintable y autoventilada, según UNE-EN 60439-1, grado de inflamabilidad según se indica en UNE-EN 60439-3, con grados de protección IP43 según UNE 20324 e IK08 según UNE-EN 50102. (material) | 1 | 28.12 | 28.120 |
| mt35amc820ahh | Ud | Fusible de cuchillas, tipo gG, intensidad nominal 40 A, poder de corte 120 kA, tamaño T00, según UNE-EN 60269-1. (material) | 3 | 5.85 | 17.550 |
| mt35cgp040h | m | Tubo de PVC liso, serie B, de 160 mm de diámetro exterior y 3,2 mm de espesor, según UNE-EN 1329-1. (material) | 3 | 5.44 | 16.320 |
| mt35cgp040f | m | Tubo de PVC liso, serie B, de 110 mm de diámetro exterior y 3,2 mm de espesor, según UNE-EN 1329-1. (material) | 3 | 3.73 | 11.190 |
| mt26cgp010 | Ud | Marco y puerta metálica con cerradura o candado, con grado de protección IK10 según UNE-EN 50102, protegidos de la corrosión y normalizados por la empresa suministradora, para caja general de protección. (material) | 1 | 110 | 110.000 |
| mt35www010 | Ud | Material auxiliar para instalaciones eléctricas. (material) | 1 | 1.48 | 1.480 |
| mo020 | h | Oficial 1ª construcción. (mano de obra) | 0.299 | 22.53 | 6.736 |
| mo113 | h | Peón ordinario construcción. (mano de obra) | 0.299 | 21.19 | 6.336 |
| mo003 | h | Oficial 1ª electricista. (mano de obra) | 0.498 | 23.16 | 11.534 |
| mo102 | h | Ayudante electricista. (mano de obra) | 0.498 | 21.75 | 10.832 |
| % | % | Costes directos complementarios | 2 % | 220.098 | 4.402 |
|  |  | Costes directos |  |  | 224.500 |

Residuos:
- colocación: mt35cgp040h Tubo de PVC liso, serie B, de 160 mm de diámetro exterior y 3,2 mm de espesor, según UNE-EN 1329-1; factor de residuo 0.0275
- colocación: mt35cgp040f Tubo de PVC liso, serie B, de 110 mm de diámetro exterior y 3,2 mm de espesor, según UNE-EN 1329-1; factor de residuo 0.0275

## Recursos

**mt35cgp020ac** Ud Caja general de protección
Datos técnicos: Coste energético 72.605 MJ; Emisión de CO2 4.447 kg
Residuos:
- embalaje: re150101 Envases de papel y cartón. (componente de residuo); rendimiento 1.786 kg; Código LER 15 01 01; Masa del elemento 1 kg; Volumen 0.001333 m3

**mt35amc820ahh** Ud Fusible de cuchillas, tipo gG, intensidad nominal 40 A, poder de corte 120 kA, tamaño T00, según UNE-EN 60269-1
Datos técnicos: Coste energético 9.410 MJ; Emisión de CO2 0.521 kg
Residuos:
- embalaje: re150101 Envases de papel y cartón; rendimiento 0.032 kg

**mt35cgp040h** m Tubo de PVC liso, serie B, de 160 mm de diámetro exterior y 3,2 mm de espesor, según UNE-EN 1329-1
Datos técnicos: Coste energético 212.167 MJ; Emisión de CO2 10.534 kg; Código LER 17 02 03; Masa del elemento 2.19 kg; Volumen 0.00365 m3

**mt35cgp040f** m Tubo de PVC liso, serie B, de 110 mm de diámetro exterior y 3,2 mm de espesor, según UNE-EN 1329-1
Datos técnicos: Coste energético 144.351 MJ; Emisión de CO2 7.167 kg; Código LER 17 02 03; Masa del elemento 1.49 kg; Volumen 0.002483 m3

**mt26cgp010** Ud Marco y puerta metálica con cerradura o candado
Datos técnicos: Coste energético 35.196 MJ; Emisión de CO2 1.783 kg
Residuos:
- embalaje: re170203 Plástico. (componente de residuo); rendimiento 0.144 kg; Código LER 17 02 03; Masa del elemento 1 kg; Volumen 0.001667 m3
- embalaje: re170604 Materiales de aislamiento distintos de los especificados en los códigos 17 06 01 y 17 06 03. (componente de residuo); rendimiento 0.03 kg; Código LER 17 06 04; Masa del elemento 1 kg; Volumen 0.001667 m3
