# Módulo solar fotovoltaico

- Propiedad del archivo: CYPE Ingenieros S.A.
- Formato: FIEBDC-3/2016
- Programa: Generador de precios de la construcción. CYPE Ingenieros, S.A.
- Fecha: 08/03/2024
- Ámbito geográfico: Región de Murcia
- Divisa: EUR
- Costes indirectos: 3 %
- IVA: 21 %

## I Instalaciones

### IE Eléctricas

#### IEF Solar fotovoltaica

**IEF001** Ud Módulo solar fotovoltaico.
Módulo solar fotovoltaico de células de silicio monocristalino, potencia máxima (Wp) 5 W, tensión a máxima potencia (Vmp) 17,9 V, intensidad a máxima potencia (Imp) 0,28 A, tensión en circuito abierto (Voc) 22 V, intensidad de cortocircuito (Isc) 0,31 A, eficiencia 9,1%, 36 células, vidrio exterior templado de 3,2 mm de espesor, capa adhesiva de etilvinilacetato (EVA), capa posterior de polifluoruro de vinilo, poliéster y polifluoruro de vinilo (TPT), marco de aluminio anodizado, temperatura de trabajo -40°C hasta 85°C, dimensiones 290x190x25 mm, resistencia a la carga del viento 245 kg/m², resistencia a la carga de la nieve 551 kg/m², peso 0,99 kg, con caja de conexiones con diodos, cables y conectores. Incluso accesorios de montaje y material de conexionado eléctrico.
Criterio de valoración económica: El precio no incluye la estructura soporte.
Incluye: Colocación y fijación. Conexionado y comprobación de su correcto funcionamiento.
Criterio de medición de proyecto: Número de unidades previstas, según documentación gráfica de Proyecto.
Criterio de medición de obra: Se medirá el número de unidades realmente ejecutadas según especificaciones de Proyecto.

| Código | Ud | Descripción | Rendimiento | Precio | Importe |
|---|---|---|---|---|---|
| mt35sol010aaa | Ud | Módulo solar fotovoltaico de células de silicio monocristalino, potencia máxima (Wp) 5 W, tensión a máxima potencia (Vmp) 17,9 V, intensidad a máxima potencia (Imp) 0,28 A, tensión en circuito abierto (Voc) 22 V, intensidad de cortocircuito (Isc) 0,31 A, eficiencia 9,1%, 36 células, vidrio exterior templado de 3,2 mm de espesor, capa adhesiva de etilvinilacetato (EVA), capa posterior de polifluoruro de vinilo, poliéster y polifluoruro de vinilo (TPT), marco de aluminio anodizado, temperatura de trabajo -40°C hasta 85°C, dimensiones 290x190x25 mm, resistencia a la carga del viento 245 kg/m², resistencia a la carga de la nieve 551 kg/m², peso 0,99 kg, con caja de conexiones con diodos, cables y conectores. (material) | 1 | 4.85 | 4.850 |
| mo003 | h | Oficial 1ª electricista. (mano de obra) | 0.1 | 23.16 | 2.316 |
| mo102 | h | Ayudante electricista. (mano de obra) | 0.1 | 21.75 | 2.175 |
| % | % | Costes directos complementarios | 2 % | 9.341 | 0.187 |
|  |  | Costes directos |  |  | 9.528 |

## Recursos

**mt35sol010aaa** Ud Módulo solar fotovoltaico de células de silicio monocristalino
Datos técnicos: Coste energético 38.070 MJ; Emisión de CO2 4.170 kg
Residuos:
- embalaje: re150101 Envases de papel y cartón. (componente de residuo); rendimiento 2.699 kg; Código LER 15 01 01; Masa del elemento 1 kg; Volumen 0.001333 m3
