# Marco embellecedor de mecanismos empotrados

- Propiedad del archivo: CYPE Ingenieros S.A.
- Formato: FIEBDC-3/2016
- Programa: Generador de precios de la construcción. CYPE Ingenieros, S.A.
- Fecha: 03/10/2024
- Ámbito geográfico: Región de Murcia
- Divisa: EUR
- Costes indirectos: 3 %
- IVA: 21 %

## I Instalaciones

### IE Eléctricas

#### IEM Mecanismos

**IEM150** Ud Marco embellecedor de mecanismos empotrados.
Marco embellecedor para 1 elemento, gama básica, de color blanco.
Incluye: Replanteo. Montaje.
Criterio de medición de proyecto: Número de unidades previstas, según documentación gráfica de Proyecto.
Criterio de medición de obra: Se medirá el número de unidades realmente ejecutadas según especificaciones de Proyecto.

| Código | Ud | Descripción | Rendimiento | Precio | Importe |
|---|---|---|---|---|---|
| mt33gbg950a | Ud | Marco embellecedor para 1 elemento, gama básica, de color blanco. (material) | 1 | 1.94 | 1.940 |
| mo003 | h | Oficial 1ª electricista. (mano de obra) | 0.04 | 23.16 | 0.926 |
| % | % | Costes directos complementarios | 2 % | 2.866 | 0.057 |
|  |  | Costes directos |  |  | 2.923 |
