# Interruptor diferencial modular, "HAGER"

- Propiedad del archivo: CYPE Ingenieros S.A.
- Formato: FIEBDC-3/2016
- Programa: Generador de precios de la construcción. CYPE Ingenieros, S.A.
- Fecha: 08/03/2024
- Ámbito geográfico: Región de Murcia
- Divisa: EUR
- Costes indirectos: 3 %
- IVA: 21 %

## I Instalaciones

### IE Eléctricas

#### IEX Aparamenta

**IEX062** Ud Interruptor diferencial modular, "HAGER".
Interruptor diferencial selectivo, clase AC, bipolar (2P), intensidad nominal 63 A, sensibilidad 300 mA, CPC263M "HAGER", montaje sobre carril DIN. Totalmente montado, conexionado y probado.
Incluye: Montaje y conexionado del elemento.
Criterio de medición de proyecto: Número de unidades previstas, según documentación gráfica de Proyecto.
Criterio de medición de obra: Se medirá el número de unidades realmente ejecutadas según especificaciones de Proyecto.

| Código | Ud | Descripción | Rendimiento | Precio | Importe |
|---|---|---|---|---|---|
| mt35hag016ba | Ud | Interruptor diferencial selectivo, clase AC, bipolar (2P), intensidad nominal 63 A, sensibilidad 300 mA, CPC263M "HAGER", montaje sobre carril DIN, según UNE-EN 61008-1. (material) | 1 | 477.1 | 477.100 |
| mo003 | h | Oficial 1ª electricista. (mano de obra) | 0.249 | 23.16 | 5.767 |
| % | % | Costes directos complementarios | 2 % | 482.867 | 9.657 |
|  |  | Costes directos |  |  | 492.524 |

## Recursos

**mt35hag016ba** Ud Interruptor diferencial selectivo
Datos técnicos: Coste energético 21.623 MJ; Emisión de CO2 1.169 kg
Residuos:
- embalaje: re150101 Envases de papel y cartón. (componente de residuo); rendimiento 0.038 kg; Código LER 15 01 01; Masa del elemento 1 kg; Volumen 0.001333 m3
