# Interruptor diferencial modular, "SCHNEIDER ELECTRIC"

- Propiedad del archivo: CYPE Ingenieros S.A.
- Formato: FIEBDC-3/2016
- Programa: Generador de precios de la construcción. CYPE Ingenieros, S.A.
- Fecha: 08/03/2024
- Ámbito geográfico: Región de Murcia
- Divisa: EUR
- Costes indirectos: 3 %
- IVA: 21 %

## I Instalaciones

### IE Eléctricas

#### IEX Aparamenta

**IEX064** Ud Interruptor diferencial modular, "SCHNEIDER ELECTRIC".
Interruptor diferencial instantáneo, bipolar (2P), intensidad nominal 80 A, sensibilidad 300 mA, clase AC, modelo iID A9R14280 "SCHNEIDER ELECTRIC", de 36x96x69 mm, montaje sobre carril DIN, con conexión mediante bornes de caja para cables de cobre. Totalmente montado, conexionado y probado.
Incluye: Montaje y conexionado del elemento.
Criterio de medición de proyecto: Número de unidades previstas, según documentación gráfica de Proyecto.
Criterio de medición de obra: Se medirá el número de unidades realmente ejecutadas según especificaciones de Proyecto.

| Código | Ud | Descripción | Rendimiento | Precio | Importe |
|---|---|---|---|---|---|
| mt35ase310ni | Ud | Interruptor diferencial instantáneo, bipolar (2P), intensidad nominal 80 A, sensibilidad 300 mA, clase AC, modelo iID A9R14280 "SCHNEIDER ELECTRIC", de 36x96x69 mm, montaje sobre carril DIN, con conexión mediante bornes de caja para cables de cobre, según UNE-EN 61008-1. (material) | 1 | 520.46 | 520.460 |
| mo003 | h | Oficial 1ª electricista. (mano de obra) | 0.249 | 23.16 | 5.767 |
| % | % | Costes directos complementarios | 2 % | 526.227 | 10.525 |
|  |  | Costes directos |  |  | 536.752 |

## Recursos

**mt35ase310ni** Ud Interruptor diferencial instantáneo
Datos técnicos: Coste energético 19.745 MJ; Emisión de CO2 1.070 kg
Residuos:
- embalaje: re150101 Envases de papel y cartón. (componente de residuo); rendimiento 0.038 kg; Código LER 15 01 01; Masa del elemento 1 kg; Volumen 0.001333 m3
