# Seccionador

- Propiedad del archivo: CYPE Ingenieros S.A.
- Formato: FIEBDC-3/2016
- Programa: Generador de precios de la construcción. CYPE Ingenieros, S.A.
- Fecha: 08/03/2024
- Ámbito geográfico: Región de Murcia
- Divisa: EUR
- Costes indirectos: 3 %
- IVA: 21 %

## I Instalaciones

### IE Eléctricas

#### IEX Aparamenta

**IEX215** Ud Seccionador.
Seccionador con mando rotativo, tetrapolar (4P), intensidad nominal 250 A, con fusible T1, de 300x195x210 mm. Totalmente montado, conexionado y probado.
Incluye: Montaje y conexionado del elemento.
Criterio de medición de proyecto: Número de unidades previstas, según documentación gráfica de Proyecto.
Criterio de medición de obra: Se medirá el número de unidades realmente ejecutadas según especificaciones de Proyecto.

| Código | Ud | Descripción | Rendimiento | Precio | Importe |
|---|---|---|---|---|---|
| mt35amc561f | Ud | Seccionador con mando rotativo, tetrapolar (4P), intensidad nominal 250 A, con fusible T1, de 300x195x210 mm, según UNE-EN 60947-3. (material) | 1 | 419.25 | 419.250 |
| mo003 | h | Oficial 1ª electricista. (mano de obra) | 0.697 | 23.16 | 16.143 |
| % | % | Costes directos complementarios | 2 % | 435.393 | 8.708 |
|  |  | Costes directos |  |  | 444.101 |

## Recursos

**mt35amc561f** Ud Seccionador con mando rotativo
Datos técnicos: Coste energético 93.945 MJ; Emisión de CO2 4.974 kg
Residuos:
- embalaje: re150101 Envases de papel y cartón. (componente de residuo); rendimiento 0.038 kg; Código LER 15 01 01; Masa del elemento 1 kg; Volumen 0.001333 m3
