# Seccionador

- Propiedad del archivo: CYPE Ingenieros S.A.
- Formato: FIEBDC-3/2016
- Programa: Generador de precios de la construcción. CYPE Ingenieros, S.A.
- Fecha: 08/03/2024
- Ámbito geográfico: Región de Murcia
- Divisa: EUR
- Costes indirectos: 3 %
- IVA: 21 %

## I Instalaciones

### IE Eléctricas

#### IEX Aparamenta

**IEX215** Ud Seccionador.
Interruptor-seccionador con mando rotativo, tetrapolar (4P), intensidad nominal 2500 A, con 2 fusibles de 1250 A cada uno, de 498x450x374 mm. Totalmente montado, conexionado y probado.
Incluye: Montaje y conexionado del elemento.
Criterio de medición de proyecto: Número de unidades previstas, según documentación gráfica de Proyecto.
Criterio de medición de obra: Se medirá el número de unidades realmente ejecutadas según especificaciones de Proyecto.

| Código | Ud | Descripción | Rendimiento | Precio | Importe |
|---|---|---|---|---|---|
| mt35amc551rr | Ud | Interruptor-seccionador con mando rotativo, tetrapolar (4P), intensidad nominal 2500 A, con 2 fusibles de 1250 A cada uno, de 498x450x374 mm, según UNE-EN 60947-3. (material) | 1 | 3792.75 | 3792.750 |
| mo003 | h | Oficial 1ª electricista. (mano de obra) | 0.697 | 23.16 | 16.143 |
| % | % | Costes directos complementarios | 2 % | 3808.893 | 76.178 |
|  |  | Costes directos |  |  | 3885.071 |

## Recursos

**mt35amc551rr** Ud Interruptor-seccionador con mando rotativo
Datos técnicos: Coste energético 112.730 MJ; Emisión de CO2 5.962 kg
Residuos:
- embalaje: re150101 Envases de papel y cartón. (componente de residuo); rendimiento 0.038 kg; Código LER 15 01 01; Masa del elemento 1 kg; Volumen 0.001333 m3
