# Arrancador directo

- Propiedad del archivo: CYPE Ingenieros S.A.
- Formato: FIEBDC-3/2016
- Programa: Generador de precios de la construcción. CYPE Ingenieros, S.A.
- Fecha: 08/03/2024
- Ámbito geográfico: Región de Murcia
- Divisa: EUR
- Costes indirectos: 3 %
- IVA: 21 %

## I Instalaciones

### IE Eléctricas

#### IEX Aparamenta

**IEX230** Ud Arrancador directo.
Arrancador directo, para motor de 7,5 kW, formado por caja metálica, pulsador de paro, pulsador de marcha y contactor de intensidad nominal 18 A y tensión de bobina 230 V, de 116x207x138 mm. Totalmente montado, conexionado y probado.
Incluye: Montaje y conexionado del elemento.
Criterio de medición de proyecto: Número de unidades previstas, según documentación gráfica de Proyecto.
Criterio de medición de obra: Se medirá el número de unidades realmente ejecutadas según especificaciones de Proyecto.

| Código | Ud | Descripción | Rendimiento | Precio | Importe |
|---|---|---|---|---|---|
| mt35amc160gg | Ud | Arrancador directo, para motor de 7,5 kW, formado por caja metálica, pulsador de paro, pulsador de marcha y contactor de intensidad nominal 18 A y tensión de bobina 230 V, de 116x207x138 mm. (material) | 1 | 62.6 | 62.600 |
| mo003 | h | Oficial 1ª electricista. (mano de obra) | 0.338 | 23.16 | 7.828 |
| % | % | Costes directos complementarios | 2 % | 70.428 | 1.409 |
|  |  | Costes directos |  |  | 71.837 |

## Recursos

**mt35amc160gg** Ud Arrancador directo
Datos técnicos: Coste energético 37.588 MJ; Emisión de CO2 2.005 kg
Residuos:
- embalaje: re150101 Envases de papel y cartón. (componente de residuo); rendimiento 0.034 kg; Código LER 15 01 01; Masa del elemento 1 kg; Volumen 0.001333 m3
