# Interruptor combinado magnetotérmico-diferencial, modular, "SCHNEIDER ELECTRIC"

- Propiedad del archivo: CYPE Ingenieros S.A.
- Formato: FIEBDC-3/2016
- Programa: Generador de precios de la construcción. CYPE Ingenieros, S.A.
- Fecha: 03/10/2024
- Ámbito geográfico: Región de Murcia
- Divisa: EUR
- Costes indirectos: 3 %
- IVA: 21 %

## I Instalaciones

### IE Eléctricas

#### IEX Aparamenta

**IEX073** Ud Interruptor combinado magnetotérmico-diferencial, modular, "SCHNEIDER ELECTRIC".
Interruptor combinado magnetotérmico-diferencial, intensidad nominal 10 A, sensibilidad 10 mA, poder de corte 4,5 kA, curva C, clase A, modelo iDPNa Vigi A9D05610 "SCHNEIDER ELECTRIC", de 36x85x73 mm, grado de protección IP20, montaje sobre carril DIN (35 mm). Totalmente montado, conexionado y probado.
Incluye: Montaje y conexionado del elemento.
Criterio de medición de proyecto: Número de unidades previstas, según documentación gráfica de Proyecto.
Criterio de medición de obra: Se medirá el número de unidades realmente ejecutadas según especificaciones de Proyecto.

| Código | Ud | Descripción | Rendimiento | Precio | Importe |
|---|---|---|---|---|---|
| mt35ase350ba | Ud | Interruptor combinado magnetotérmico-diferencial, intensidad nominal 10 A, sensibilidad 10 mA, poder de corte 4,5 kA, curva C, clase A, modelo iDPNa Vigi A9D05610 "SCHNEIDER ELECTRIC", de 36x85x73 mm, grado de protección IP20, montaje sobre carril DIN (35 mm), según UNE-EN 61009-1. (material) | 1 | 319.35 | 319.350 |
| mo003 | h | Oficial 1ª electricista. (mano de obra) | 0.249 | 23.16 | 5.767 |
| % | % | Costes directos complementarios | 2 % | 325.117 | 6.502 |
|  |  | Costes directos |  |  | 331.619 |

## Recursos

**mt35ase350ba** Ud Interruptor combinado magnetotérmico-diferencial
Datos técnicos: Coste energético 11.761 MJ; Emisión de CO2 0.650 kg
Residuos:
- embalaje: re150101 Envases de papel y cartón. (componente de residuo); rendimiento 0.038 kg; Código LER 15 01 01; Masa del elemento 1 kg; Volumen 0.001333 m3
