# Contactor

- Propiedad del archivo: CYPE Ingenieros S.A.
- Formato: FIEBDC-3/2016
- Programa: Generador de precios de la construcción. CYPE Ingenieros, S.A.
- Fecha: 03/10/2024
- Ámbito geográfico: Región de Murcia
- Divisa: EUR
- Costes indirectos: 3 %
- IVA: 21 %

## I Instalaciones

### IE Eléctricas

#### IEX Aparamenta

**IEX235** Ud Contactor.
Contactor de 3 contactos principales NA y un contacto auxiliar NA, para motor de 5,5 kW, de intensidad nominal 12 A y tensión de bobina 24 V. Totalmente montado, conexionado y probado.
Incluye: Montaje y conexionado del elemento.
Criterio de medición de proyecto: Número de unidades previstas, según documentación gráfica de Proyecto.
Criterio de medición de obra: Se medirá el número de unidades realmente ejecutadas según especificaciones de Proyecto.

| Código | Ud | Descripción | Rendimiento | Precio | Importe |
|---|---|---|---|---|---|
| mt35amc600aa | Ud | Contactor de 3 contactos principales NA y un contacto auxiliar NA, para motor de 5,5 kW, de intensidad nominal 12 A y tensión de bobina 24 V. (material) | 1 | 39.29 | 39.290 |
| mo003 | h | Oficial 1ª electricista. (mano de obra) | 0.348 | 23.16 | 8.060 |
| % | % | Costes directos complementarios | 2 % | 47.350 | 0.947 |
|  |  | Costes directos |  |  | 48.297 |

## Recursos

**mt35amc600aa** Ud Contactor de 3 contactos principales NA y un contacto auxiliar NA
Datos técnicos: Coste energético 18.803 MJ; Emisión de CO2 1.016 kg
Residuos:
- embalaje: re150101 Envases de papel y cartón. (componente de residuo); rendimiento 0.033 kg; Código LER 15 01 01; Masa del elemento 1 kg; Volumen 0.001333 m3
