# Rociador

- Propiedad del archivo: CYPE Ingenieros S.A.
- Formato: FIEBDC-3/2016
- Programa: Generador de precios de la construcción. CYPE Ingenieros, S.A.
- Fecha: 08/03/2024
- Ámbito geográfico: Región de Murcia
- Divisa: EUR
- Costes indirectos: 3 %
- IVA: 21 %

## I Instalaciones

### IF Fontanería

#### IFO Protección contra incendios para viviendas

**IFO030** Ud Rociador.
Rociador automático oculto, residencial, respuesta rápida, con ampolla fusible, fusible con soldadura de berilio-níquel, pintado de negro, con mecanismo de palanca simétrica, rotura a 74°C, deflector y cuerpo del rociador de bronce, de 1/2" DN 15 mm de diámetro de rosca, coeficiente de descarga K de 70 (métrico), ensayado por UL (Underwriters Laboratories), con tapa de latón, rotura a 57°C de la soldadura eutéctica para la liberación de la tapa, acabado blanco. Incluso accesorios y piezas especiales para conexión a la red de distribución de agua. Totalmente montado, conexionado y probado.
Incluye: Replanteo de la situación del rociador, coordinado con el resto de instalaciones o elementos que puedan tener interferencias. Conexión a la red de distribución de agua.
Criterio de medición de proyecto: Número de unidades previstas, según documentación gráfica de Proyecto.
Criterio de medición de obra: Se medirá el número de unidades realmente ejecutadas según especificaciones de Proyecto.

| Código | Ud | Descripción | Rendimiento | Precio | Importe |
|---|---|---|---|---|---|
| mt41upo011a | Ud | Rociador automático oculto, residencial, respuesta rápida, con ampolla fusible, fusible con soldadura de berilio-níquel, pintado de negro, con mecanismo de palanca simétrica, rotura a 74°C, deflector y cuerpo del rociador de bronce, de 1/2" DN 15 mm de diámetro de rosca, coeficiente de descarga K de 70 (métrico), ensayado por UL (Underwriters Laboratories). (material) | 1 | 43.88 | 43.880 |
| mt41upo016a | Ud | Tapa de latón, rotura a 57°C de la soldadura eutéctica para la liberación de la tapa, acabado blanco, ajuste del descuelgue de hasta 1/2" para facilitar la instalación, para rociador automático oculto. (material) | 1 | 21.65 | 21.650 |
| mt37tpu530c | Ud | Te con salida roscada hembra, de plástico (PPSU), de 25 mm x 1/2" x 25 mm. (material) | 1 | 12.15 | 12.150 |
| mo008 | h | Oficial 1ª fontanero. (mano de obra) | 0.249 | 23.16 | 5.767 |
| mo107 | h | Ayudante fontanero. (mano de obra) | 0.249 | 21.75 | 5.416 |
| % | % | Costes directos complementarios | 2 % | 88.863 | 1.777 |
|  |  | Costes directos |  |  | 90.640 |

Residuos:
- colocación: mt37tpu530c Te con salida roscada hembra, de plástico (PPSU), de 25 mm x 1/2" x 25 mm; factor de residuo 0.02676

## Recursos

**mt37tpu530c** Ud Te con salida roscada hembra, de plástico (PPSU), de 25 mm x 1/2" x 25 mm
Datos técnicos: Coste energético 9.707 MJ; Emisión de CO2 0.511 kg; Código LER 17 02 03; Masa del elemento 0.1 kg; Volumen 0.000167 m3
Residuos:
- embalaje: re150101 Envases de papel y cartón. (componente de residuo); rendimiento 0.035 kg; Código LER 15 01 01; Masa del elemento 1 kg; Volumen 0.001333 m3
