# Detector de gas, autónomo

- Propiedad del archivo: CYPE Ingenieros S.A.
- Formato: FIEBDC-3/2016
- Programa: Generador de precios de la construcción. CYPE Ingenieros, S.A.
- Fecha: 08/03/2024
- Ámbito geográfico: Región de Murcia
- Divisa: EUR
- Costes indirectos: 3 %
- IVA: 21 %

## I Instalaciones

### IG Gases combustibles

#### IGL Detección y alarma

**IGL100** Ud Detector de gas, autónomo.
Detector de gas, autónomo, para interior, alimentación a 230 V, de 111x70x42 mm, detecta la presencia de gases tóxicos y explosivos, tales como gases licuados del petróleo (GLP) y gas natural, y de humos procedentes de incendios, con carcasa de ABS, leds que indican el estado de funcionamiento, señal óptica intermitente en caso de alarma, relé de salida de 12 Vcc, relé con contactos libres de tensión, con posibilidad de reseteado manual o automático, temperatura de trabajo entre -15°C y 50°C, área de cobertura máxima de 25 m². Incluso elementos de fijación.
Incluye: Colocación y fijación. Montaje, conexionado y comprobación de su correcto funcionamiento.
Criterio de medición de proyecto: Número de unidades previstas, según documentación gráfica de Proyecto.
Criterio de medición de obra: Se medirá el número de unidades realmente ejecutadas según especificaciones de Proyecto.

| Código | Ud | Descripción | Rendimiento | Precio | Importe |
|---|---|---|---|---|---|
| mt41die100a | Ud | Detector de gas, autónomo, para interior, alimentación a 230 V, de 111x70x42 mm, detecta la presencia de gases tóxicos y explosivos, tales como gases licuados del petróleo (GLP) y gas natural, y de humos procedentes de incendios, con carcasa de ABS, leds que indican el estado de funcionamiento, señal óptica intermitente en caso de alarma, relé de salida de 12 Vcc, relé con contactos libres de tensión, con posibilidad de reseteado manual o automático, temperatura de trabajo entre -15°C y 50°C, área de cobertura máxima de 25 m², con elementos de fijación. (material) | 1 | 89.54 | 89.540 |
| mo006 | h | Oficial 1ª instalador de redes y equipos de detección y seguridad. (mano de obra) | 0.199 | 23.16 | 4.609 |
| mo105 | h | Ayudante instalador de redes y equipos de detección y seguridad. (mano de obra) | 0.199 | 21.75 | 4.328 |
| % | % | Costes directos complementarios | 2 % | 98.477 | 1.970 |
|  |  | Costes directos |  |  | 100.447 |
