# Tubería de polietileno reticulado (PE-X) con barrera de oxígeno, "UPONOR IBERIA"

- Propiedad del archivo: CYPE Ingenieros S.A.
- Formato: FIEBDC-3/2016
- Programa: Generador de precios de la construcción. CYPE Ingenieros, S.A.
- Fecha: 08/03/2024
- Ámbito geográfico: Región de Murcia
- Divisa: EUR
- Costes indirectos: 3 %
- IVA: 21 %

## I Instalaciones

### IH Tuberías para fluidos

#### IHE Tuberías de polietileno

**IHE121** m Tubería de polietileno reticulado (PE-X) con barrera de oxígeno, "UPONOR IBERIA".
Tubería formada por tubo de polietileno reticulado (PE-Xa) con barrera de oxígeno (EVOH), de 20 mm de diámetro exterior y 1,9 mm de espesor, PN=6 atm, color blanco, modelo Radi Pipe "UPONOR IBERIA", suministrado en barras. Instalación en superficie. Incluso material auxiliar para montaje y sujeción a la obra, accesorios y piezas especiales.
Incluye: Replanteo. Colocación y fijación de tubos, accesorios y piezas especiales. Realización de pruebas de servicio.
Criterio de medición de proyecto: Longitud medida según documentación gráfica de Proyecto.
Criterio de medición de obra: Se medirá la longitud realmente ejecutada según especificaciones de Proyecto.

| Código | Ud | Descripción | Rendimiento | Precio | Importe |
|---|---|---|---|---|---|
| mt37tpu411k | Ud | Material auxiliar para montaje y sujeción a la obra de las tuberías de polietileno reticulado (PE-Xa) con barrera de oxígeno (EVOH), modelo Radi Pipe "UPONOR IBERIA", de 20 mm de diámetro exterior, suministrado en barras. (material) | 1 | 0.26 | 0.260 |
| mt37tpu011kg | m | Tubo de polietileno reticulado (PE-Xa) con barrera de oxígeno (EVOH), de 20 mm de diámetro exterior y 1,9 mm de espesor, PN=6 atm, color blanco, modelo Radi Pipe "UPONOR IBERIA", suministrado en barras, según UNE-EN ISO 15875-2, con el precio incrementado el 30% en concepto de accesorios y piezas especiales. (material) | 1 | 6.63 | 6.630 |
| mo008 | h | Oficial 1ª fontanero. (mano de obra) | 0.04 | 23.16 | 0.926 |
| mo107 | h | Ayudante fontanero. (mano de obra) | 0.04 | 21.75 | 0.870 |
| % | % | Costes directos complementarios | 2 % | 8.686 | 0.174 |
|  |  | Costes directos |  |  | 8.860 |

Residuos:
- colocación: mt37tpu011kg; factor de residuo 0.0274951

## Recursos

**mt37tpu011kg** m Tubo de polietileno reticulado (PE-Xa) con barrera de oxígeno (EVOH)
Datos técnicos: Coste energético 9.979 MJ; Emisión de CO2 0.495 kg; Código LER 17 02 03; Masa del elemento 0.103 kg; Volumen 0.000172 m3
