# Tubería de polietileno (PE), para gas

- Propiedad del archivo: CYPE Ingenieros S.A.
- Formato: FIEBDC-3/2016
- Programa: Generador de precios de la construcción. CYPE Ingenieros, S.A.
- Fecha: 03/10/2024
- Ámbito geográfico: Región de Murcia
- Divisa: EUR
- Costes indirectos: 3 %
- IVA: 21 %

## I Instalaciones

### IH Tuberías para fluidos

#### IHE Tuberías de polietileno

**IHE510** m Tubería de polietileno (PE), para gas.
Tubería formada por tubo de polietileno de alta densidad PE100, SDR11, de 20 mm de diámetro exterior. Instalación enterrada. Incluso accesorios y piezas especiales.
Criterio de valoración económica: El precio no incluye la excavación ni el relleno de la zanja.
Incluye: Replanteo. Colocación de tubos, accesorios y piezas especiales. Realización de pruebas de servicio.
Criterio de medición de proyecto: Longitud medida según documentación gráfica de Proyecto.
Criterio de medición de obra: Se medirá la longitud realmente ejecutada según especificaciones de Proyecto.

| Código | Ud | Descripción | Rendimiento | Precio | Importe |
|---|---|---|---|---|---|
| mt43tpo010ad | m | Tubo de polietileno de alta densidad PE100, SDR11, de 20 mm de diámetro exterior, según UNE-EN 1555, suministrado en rollos, con el precio incrementado el 15% en concepto de accesorios y piezas especiales, para instalaciones receptoras de gas. (material) | 1 | 1.54 | 1.540 |
| mo010 | h | Oficial 1ª instalador de gas. (mano de obra) | 0.05 | 23.16 | 1.158 |
| mo109 | h | Ayudante instalador de gas. (mano de obra) | 0.05 | 21.75 | 1.088 |
| % | % | Costes directos complementarios | 2 % | 3.786 | 0.076 |
|  |  | Costes directos |  |  | 3.862 |

Residuos:
- colocación: mt43tpo010ad; factor de residuo 0.044

## Recursos

**mt43tpo010ad** m Tubo de polietileno de alta densidad PE100
Datos técnicos: Coste energético 30.101 MJ; Emisión de CO2 0.800 kg; Código LER 17 02 03; Masa del elemento 0.18 kg; Volumen 0.0003 m3
Residuos:
- embalaje: re170201 Madera. (componente de residuo); rendimiento 0.04 kg; Código LER 17 02 01; Masa del elemento 1 kg; Volumen 0.000909 m3
