# Tubería multicapa de polietileno reticulado/aluminio/polietileno (PE-X/Al/PE)

- Propiedad del archivo: CYPE Ingenieros S.A.
- Formato: FIEBDC-3/2016
- Programa: Generador de precios de la construcción. CYPE Ingenieros, S.A.
- Fecha: 03/10/2024
- Ámbito geográfico: Región de Murcia
- Divisa: EUR
- Costes indirectos: 3 %
- IVA: 21 %

## I Instalaciones

### IH Tuberías para fluidos

#### IHM Tuberías multicapa

**IHM110** m Tubería multicapa de polietileno reticulado/aluminio/polietileno (PE-X/Al/PE).
Tubería formada por tubo multicapa de polietileno reticulado/aluminio/polietileno (PE-X/Al/PE), de 16 mm de diámetro exterior y 2 mm de espesor. Instalación en superficie. Incluso material auxiliar para montaje y sujeción a la obra, accesorios y piezas especiales.
Incluye: Replanteo. Colocación y fijación de tubos, accesorios y piezas especiales. Realización de pruebas de servicio.
Criterio de medición de proyecto: Longitud medida según documentación gráfica de Proyecto.
Criterio de medición de obra: Se medirá la longitud realmente ejecutada según especificaciones de Proyecto.

| Código | Ud | Descripción | Rendimiento | Precio | Importe |
|---|---|---|---|---|---|
| mt37tmc406a | Ud | Material auxiliar para montaje y sujeción a la obra de las tuberías multicapa de polietileno reticulado/aluminio/polietileno (PE-X/Al/PE), de 16 mm de diámetro exterior. (material) | 1 | 0.07 | 0.070 |
| mt37tmc026ag | m | Tubo multicapa de polietileno reticulado/aluminio/polietileno (PE-X/Al/PE), de 16 mm de diámetro exterior y 2 mm de espesor, según UNE-EN ISO 21003-1, con el precio incrementado el 30% en concepto de accesorios y piezas especiales. (material) | 1 | 1.84 | 1.840 |
| mo008 | h | Oficial 1ª fontanero. (mano de obra) | 0.03 | 23.16 | 0.695 |
| mo107 | h | Ayudante fontanero. (mano de obra) | 0.03 | 21.75 | 0.653 |
| % | % | Costes directos complementarios | 2 % | 3.258 | 0.065 |
|  |  | Costes directos |  |  | 3.323 |

Residuos:
- colocación: mt37tmc026ag; factor de residuo 0.0275045

## Recursos

**mt37tmc026ag** m Tubo multicapa de polietileno reticulado/aluminio/polietileno (PE-X/Al/PE)
Datos técnicos: Coste energético 14.320 MJ; Emisión de CO2 0.660 kg; Código LER 17 02 03; Masa del elemento 0.111 kg; Volumen 0.000185 m3
