# Tubería multicapa de polipropileno copolímero random/polipropileno copolímero random con fibra de vidrio/polipropileno copolímero random (PP-R/PP-R con fibra de vidrio/PP-R), "REPOLEN"

- Propiedad del archivo: CYPE Ingenieros S.A.
- Formato: FIEBDC-3/2016
- Programa: Generador de precios de la construcción. CYPE Ingenieros, S.A.
- Fecha: 03/10/2024
- Ámbito geográfico: Región de Murcia
- Divisa: EUR
- Costes indirectos: 3 %
- IVA: 21 %

## I Instalaciones

### IH Tuberías para fluidos

#### IHM Tuberías multicapa

**IHM315** m Tubería multicapa de polipropileno copolímero random/polipropileno copolímero random con fibra de vidrio/polipropileno copolímero random (PP-R/PP-R con fibra de vidrio/PP-R), "REPOLEN".
Tubería formada por tubo multicapa de polipropileno copolímero random/polipropileno copolímero random con fibra de vidrio/polipropileno copolímero random (PP-R/PP-R con fibra de vidrio/PP-R), con capa exterior de color verde RAL 6024 con 4 bandas de color verde oscuro y capa interior de color verde RAL 6024 con acabado efecto espejo por el interior, Repolen Faser, serie 3,2, SDR7,4, "REPOLEN", de 20 mm de diámetro exterior y 2,8 mm de espesor. Instalación en superficie. Incluso material auxiliar para montaje y sujeción a la obra, accesorios y piezas especiales.
Incluye: Replanteo. Colocación y fijación de tubos, accesorios y piezas especiales. Realización de pruebas de servicio.
Criterio de medición de proyecto: Longitud medida según documentación gráfica de Proyecto.
Criterio de medición de obra: Se medirá la longitud realmente ejecutada según especificaciones de Proyecto.

| Código | Ud | Descripción | Rendimiento | Precio | Importe |
|---|---|---|---|---|---|
| mt37rep450a | Ud | Material auxiliar para montaje y sujeción a la obra de las tuberías de polipropileno copolímero random/polipropileno copolímero random con fibra de vidrio/polipropileno copolímero random (PP-R/PP-R con fibra de vidrio/PP-R), Repolen Faser, serie 3,2, SDR7,4, "REPOLEN", de 20 mm de diámetro exterior. (material) | 1 | 0.13 | 0.130 |
| mt37rep050ag | m | Tubo multicapa de polipropileno copolímero random/polipropileno copolímero random con fibra de vidrio/polipropileno copolímero random (PP-R/PP-R con fibra de vidrio/PP-R), con capa exterior de color verde RAL 6024 con 4 bandas de color verde oscuro y capa interior de color verde RAL 6024 con acabado efecto espejo por el interior, Repolen Faser, serie 3,2, SDR7,4, "REPOLEN", de 20 mm de diámetro exterior y 2,8 mm de espesor, según UNE-EN ISO 15874-2 y AENOR RP 01.72, suministrado en barras de 4 m de longitud, con el precio incrementado el 30% en concepto de accesorios y piezas especiales. (material) | 1 | 3.44 | 3.440 |
| mo008 | h | Oficial 1ª fontanero. (mano de obra) | 0.04 | 23.16 | 0.926 |
| mo107 | h | Ayudante fontanero. (mano de obra) | 0.04 | 21.75 | 0.870 |
| % | % | Costes directos complementarios | 2 % | 5.366 | 0.107 |
|  |  | Costes directos |  |  | 5.473 |

Residuos:
- colocación: mt37rep050ag; factor de residuo 0.0275

## Recursos

**mt37rep050ag** m Tubo multicapa de polipropileno copolímero random/polipropileno copolímero random con fibra de vidrio/polipropileno
Datos técnicos: Coste energético 13.706 MJ; Emisión de CO2 0.429 kg; Código LER 17 02 03; Masa del elemento 0.15 kg; Volumen 0.00025 m3
Residuos:
- embalaje: re170203 Plástico. (componente de residuo); rendimiento 0.014 kg; Código LER 17 02 03; Masa del elemento 1 kg; Volumen 0.001667 m3
